# Perfil de acero galvanizado, de 40 mm de altura, con pies de anclaje colocado como junta de construcción en piso continuo de hormigón

- Propiedad del archivo: CYPE INGENIEROS, S.A.
- Formato: FIEBDC-3/2002
- Ámbito geográfico: Ecuador
- Divisa: USD
- Costes indirectos: 3.00 %
- Gastos generales: 13.00 %
- Beneficio industrial: 6.00 %
- IVA: 12.00 %

## R Revestimientos

### RS Pisos

#### RSN Juntas en pisos continuos de hormigón

**RSN120** m Perfil de acero galvanizado, de 40 mm de altura, con pies de anclaje colocado como junta de construcción en piso continuo de hormigón.
Formación de junta de construcción en piso continuo de hormigón, con perfil de acero galvanizado, de 40 mm de altura, con pies de anclaje, para la formación de juntas en piso continuo de hormigón, de hasta 60 mm de espesor. Incluso parte proporcional de replanteo, cortes, uniones y elementos de fijación a la superficie soporte. Totalmente terminada y preparada para hormigonar.
Incluye: Replanteo de la junta. Colocación del perfil en el elemento a hormigonar. Ejecución de las uniones entre perfiles. Resolución de encuentros. Fijación y ajuste de los perfiles.
Criterio de medición de proyecto: Longitud medida según documentación gráfica de Proyecto.
Criterio de medición de obra: Se medirá la longitud realmente ejecutada según especificaciones de Proyecto.

| Código | Ud | Descripción | Rendimiento | Precio | Importe |
|---|---|---|---|---|---|
| mt18wwe010b | m | Perfil de acero galvanizado, de 40 mm de altura, con pies de anclaje, para la formación de juntas en piso continuo de hormigón, de hasta 60 mm de espesor. Incluso parte proporcional de elementos de fijación. (material) | 1.050 | 8.32 | 8.74 |
| mo020 | h | Albañil. (mano de obra) | 0.066 | 4.97 | 0.33 |
| mo113 | h | Peón de albañil. (mano de obra) | 0.066 | 3.02 | 0.20 |
| % | % | Herramienta menor | 2 % | 9.27 | 0.19 |
|  |  | Costes directos |  |  | 9.46 |
