# Sellado de junta de entre 22 y 34 mm de anchura

- Propiedad del archivo: CYPE INGENIEROS, S.A.
- Formato: FIEBDC-3/2002
- Ámbito geográfico: Ecuador
- Costes indirectos: 3.00 %
- Gastos generales: 13.00 %
- Beneficio industrial: 6.00 %
- IVA: 12.00 %

## R Revestimientos

### RS Suelos y pisos

#### RSN Continuos de hormigón

**RSN131** m Sellado de junta de entre 22 y 34 mm de anchura, con 50 mm de profundidad mediante perfil preformado formado por dos perfiles de acero inoxidable AISI 304, entre los que se coloca un perfil de neopreno compresible hasta un 50%.
Suministro y colocación a presión de perfil preformado para sellado de juntas de entre 22 y 34 mm de anchura, formado por dos perfiles de acero inoxidable AISI 304, entre los que se coloca un perfil de neopreno compresible hasta un 50%, para su uso en pisos continuos de hormigón. Incluso parte proporcional de cortes, limpieza y preparación del interior de la junta, introducción a presión del perfil en el interior de la junta y colocación en su posición definitiva mediante golpeo con maza de goma.
Incluye: Limpieza y preparación del interior de la junta. Introducción del perfil en la junta. Colocación en su posición definitiva.
Criterio de medición de proyecto: Longitud medida según documentación gráfica de Proyecto.
Criterio de medición de obra: Se medirá la longitud realmente ejecutada según especificaciones de Proyecto.

| Código | Ud | Descripción | Rendimiento | Precio | Importe |
|---|---|---|---|---|---|
| mt18wwe040sb | Ud | Perfil preformado para sellado de juntas de entre 22 y 34 mm de anchura, formado por dos perfiles de acero inoxidable AISI 304, entre los que se coloca un perfil de neopreno compresible hasta un 50%, para su uso en pisos continuos de hormigón. (material) | 1.050 | 1.58 | 1.66 |
| op00amo010 |  | Amoladora o radial. | 1.000 | 0.00 | 0.00 |
| mo019 | h | Albañil. (mano de obra) | 0.153 | 5.02 | 0.77 |
| % | % | Costes directos complementarios | 2 % | 2.43 | 0.05 |
|  |  | Costes directos |  |  | 2.48 |
