# Perfil de acero galvanizado de 185 mm de altura

- Propiedad del archivo: CYPE INGENIEROS, S.A.
- Formato: FIEBDC-3/2002
- Ámbito geográfico: Ecuador
- Costes indirectos: 3.00 %
- Gastos generales: 13.00 %
- Beneficio industrial: 6.00 %
- IVA: 12.00 %

## R Revestimientos

### RS Suelos y pisos

#### RSN Continuos de hormigón

**RSN140** m Perfil de acero galvanizado de 185 mm de altura, formado por dos perfiles unidos entre sí, entre los que se coloca espuma de poliestireno, colocado como junta de dilatación en piso continuo de hormigón.
Formación de junta de dilatación en piso continuo de hormigón, con perfil de acero galvanizado de 185 mm de altura, formado por dos perfiles unidos entre sí, entre los que se coloca espuma de poliestireno, para la formación de juntas de dilatación en piso continuo de hormigón. Incluso parte proporcional de replanteo, cortes, uniones y elementos de fijación a la superficie soporte. Totalmente terminada y preparada para hormigonar.
Incluye: Replanteo de la junta. Colocación del perfil en el elemento a hormigonar. Ejecución de las uniones entre perfiles. Resolución de encuentros. Fijación y ajuste de los perfiles.
Criterio de medición de proyecto: Longitud medida según documentación gráfica de Proyecto.
Criterio de medición de obra: Se medirá la longitud realmente ejecutada según especificaciones de Proyecto.

| Código | Ud | Descripción | Rendimiento | Precio | Importe |
|---|---|---|---|---|---|
| mt18wwe015c | m | Perfil de acero galvanizado de 185 mm de altura, formado por dos perfiles unidos entre sí, entre los que se coloca espuma de poliestireno, para la formación de juntas de dilatación en piso continuo de hormigón. Incluso parte proporcional de pies de anclaje y elementos de fijación. (material) | 1.050 | 35.81 | 37.60 |
| op00amo010 |  | Amoladora o radial. | 1.000 | 0.00 | 0.00 |
| mo019 | h | Albañil. (mano de obra) | 0.076 | 5.02 | 0.38 |
| mo111 | h | Peón de albañil. (mano de obra) | 0.076 | 3.38 | 0.26 |
| % | % | Costes directos complementarios | 2 % | 38.24 | 0.76 |
|  |  | Costes directos |  |  | 39.00 |
