# Sistema "BUTECH" de piso de piedra natural

- Propiedad del archivo: CYPE INGENIEROS, S.A.
- Formato: FIEBDC-3/2002
- Ámbito geográfico: Ecuador
- Divisa: USD
- Costes indirectos: 3.00 %
- Gastos generales: 13.00 %
- Beneficio industrial: 6.00 %
- IVA: 12.00 %

## R Revestimientos

### RS Pisos

#### RSP De piedra natural

**RSP015** m² Sistema "BUTECH" de piso de piedra natural.
Suministro y colocación de piso de baldosas de mármol Crema Levante, para interiores, de 60x30x2 cm, acabado pulido; recibidas con adhesivo cementoso mejorado, C2 TE S1, deformable, con deslizamiento reducido y tiempo abierto ampliado, One-flex Gris Premium "BUTECH" y extendidas sobre capa de refuerzo de 4 cm de mortero de cemento CEM II/B-P 32,5 N tipo M-10 armado con malla electrosoldada 15x15 cm y Ø 3,5-3,5 mm, realizada sobre lámina fonoaislante multicapa Fonopac "BUTECH" de 2,5 mm de espesor, que actúa como aislamiento acústico. Incluso formación de juntas perimetrales continuas, de anchura no menor de 5 mm, en los límites con paredes, columnas exentas y elevaciones de nivel y, en su caso, juntas de partición y juntas estructurales o de dilatación existentes en el soporte; rejuntado con mortero de juntas cementoso Colorstuk 0-4 "BUTECH", tipo CG 2, color Manhattan, para juntas de hasta 4 mm, y limpieza.
Incluye: Limpieza, nivelación y preparación de la superficie soporte. Replanteo de niveles. Colocación del aislamiento. Aplicación de la capa de nivelación. Replanteo de la disposición de las piezas y juntas de movimiento. Aplicación del adhesivo. Colocación de las baldosas a punta de bailejo. Comprobación de la planeidad. Relleno de las juntas de dilatación. Relleno de juntas de separación entre baldosas.
Criterio de medición de proyecto: Superficie construida, medida según documentación gráfica de Proyecto. No se ha incrementado la medición por roturas y recortes, ya que en la descomposición se ha considerado un 5% más de piezas.
Criterio de medición de obra: Se medirá la superficie realmente ejecutada según especificaciones de Proyecto.

| Código | Ud | Descripción | Rendimiento | Precio | Importe |
|---|---|---|---|---|---|
| mt16sab010a | m² | Lámina fonoaislante multicapa Fonopac "BUTECH" de 2,5 mm de espesor, constituida por una lámina de caucho sintético EPDM de 1 kg/m² adherida a una lámina de polietileno reticulado de alta densidad de 2 mm de espesor. (material) | 1.050 | 7.44 | 7.81 |
| mt16sab020 | m | Cinta autoadhesiva para sellado de solapes en láminas de aislamiento acústico Cintex de "BUTECH". (material) | 2.000 | 0.59 | 1.18 |
| mt07ame040b | m² | Malla electrosoldada con alambres longitudinales y transversales de 3,5 mm de diámetro espaciados 15x15 cm, según NTE-INEN-2209 y ASTM A 497. (material) | 1.050 | 1.42 | 1.49 |
| mt09mor010e | m³ | Mortero de cemento CEM II/B-P 32,5 N tipo M-10, confeccionado en obra con 380 kg/m³ de cemento y una proporción en volumen 1/4. (material) | 0.040 | 157.93 | 6.32 |
| mt09mcb010g | kg | Adhesivo cementoso mejorado, C2 TE S1, deformable, con deslizamiento reducido y tiempo abierto ampliado, One-flex Gris Premium "BUTECH", para la colocación en capa fina de piso y revestimientos de mármol y material cerámico en interiores, exteriores y piscinas, a base de cementos de alta resistencia, agregados seleccionados y alto contenido en resinas sintéticas. (material) | 4.000 | 2.65 | 10.60 |
| mt18bmn010nha | m² | Baldosa de mármol nacional, Crema Levante pulido, 60x30x2 cm. (material) | 1.050 | 28.76 | 30.20 |
| mt09mcb020a | kg | Mortero de juntas cementoso Colorstuk 0-4 "BUTECH", tipo CG2, color Manhattan, para juntas de hasta 4 mm, a base de cementos de alta resistencia, agregados seleccionados, pigmentos y aditivos específicos, para todo tipo de piezas cerámicas y piedras naturales. (material) | 1.500 | 3.91 | 5.87 |
| mt09mcb030a | kg | Aditivo de látex Cl-stuk, "BUTECH", para incrementar la resistencia mecánica y la flexibilidad y disminuir la absorción de agua de morteros de rejuntado. (material) | 1.250 | 1.91 | 2.39 |
| op00sie030 |  | Sierra de disco de diamante, para mesa de trabajo, de corte húmedo. | 1.000 | 0.00 | 0.00 |
| mo020 | h | Albañil. (mano de obra) | 0.200 | 9.45 | 1.89 |
| mo113 | h | Peón de albañil. (mano de obra) | 0.333 | 5.83 | 1.94 |
| mo023 | h | Colocador de pisos. (mano de obra) | 0.440 | 9.45 | 4.16 |
| mo061 | h | Ayudante colocador de pisos. (mano de obra) | 0.440 | 6.06 | 2.67 |
| % | % | Herramienta menor | 2 % | 76.52 | 1.53 |
|  |  | Costes directos |  |  | 78.05 |
