# Trampilla de registro de plástico color blanco, Plastictramp "PLACO", de 300x300 mm, formada por marco y puerta, para cielo raso continuo de placas de yeso laminado. Incluso accesorios de montaje

- Propiedad del archivo: CYPE INGENIEROS, S.A.
- Formato: FIEBDC-3/2002
- Ámbito geográfico: Ecuador
- Divisa: USD
- Costes indirectos: 3.00 %
- Gastos generales: 13.00 %
- Beneficio industrial: 6.00 %
- IVA: 12.00 %

## R Revestimientos

### RT Cielos rasos

#### RTC Continuos, de placas de yeso laminado

**RTC019** Ud Trampilla de registro de plástico color blanco, Plastictramp "PLACO", de 300x300 mm, formada por marco y puerta, para cielo raso continuo de placas de yeso laminado. Incluso accesorios de montaje.
Trampilla de registro de plástico color blanco, Plastictramp "PLACO", de 300x300 mm, formada por marco y puerta, para cielo raso continuo de placas de yeso laminado. Incluso accesorios de montaje.
Incluye: Marcado y corte de la placa de yeso laminado. Colocación de la trampilla. Resolución de encuentros y puntos singulares.
Criterio de medición de proyecto: Número de unidades previstas, según documentación gráfica de Proyecto.
Criterio de medición de obra: Se medirá el número de unidades realmente colocadas según especificaciones de Proyecto.

| Código | Ud | Descripción | Rendimiento | Precio | Importe |
|---|---|---|---|---|---|
| mt12plk080b | Ud | Trampilla de registro de plástico color blanco, Plastictramp "PLACO", de 300x300 mm, formada por marco y puerta. (material) | 1.000 | 18.79 | 18.79 |
| op00fre010 |  | Fresadora. | 0.100 | 0.00 | 0.00 |
| mo015 | h | Montador de cielos rasos. (mano de obra) | 0.388 | 7.38 | 2.86 |
| mo082 | h | Ayudante montador de cielos rasos. (mano de obra) | 0.194 | 4.60 | 0.89 |
| % | % | Herramienta menor | 2 % | 22.54 | 0.45 |
|  |  | Costes directos |  |  | 22.99 |
