# Cielo raso registrable

- Propiedad del archivo: CYPE INGENIEROS, S.A.
- Formato: FIEBDC-3/2002
- Ámbito geográfico: Ecuador
- Costes indirectos: 3.00 %
- Gastos generales: 13.00 %
- Beneficio industrial: 6.00 %
- IVA: 12.00 %

## R Revestimientos

### RT Cielos rasos

#### RTL Metálicos

**RTL016** m² Cielo raso registrable, situado a una altura menor de 4 m, Ras "KNAUF", formado por bandejas de acero galvanizado prelacado acabado perforado, color silvermetalic, de 0,5 mm de espesor, con canto A Enrasado, con perfilería vista.
Suministro y montaje de cielo raso registrable, situado a una altura menor de 4 m, Ras "KNAUF", constituido por bandejas de acero galvanizado prelacado acabado perforado, color silvermetalic, de 0,5 mm de espesor, con canto A Enrasado, suspendidas de la losa mediante perfilería vista, comprendiendo perfiles primarios, secundarios y angulares de remate fijados al techo mediante varillas y cuelgues. Incluso parte proporcional de accesorios de fijación, completamente instalado.
Incluye: Replanteo de los ejes de la trama modular. Nivelación y colocación de los perfiles angulares. Replanteo de los perfiles primarios de la trama. Señalización de los puntos de anclaje a la losa. Nivelación y suspensión de los perfiles primarios y secundarios de la trama. Colocación de las bandejas.
Criterio de medición de proyecto: Superficie medida entre paramentos, según documentación gráfica de Proyecto, sin descontar huecos para instalaciones.
Criterio de medición de obra: Se medirá la superficie realmente ejecutada según especificaciones de Proyecto, sin descontar huecos para instalaciones.

| Código | Ud | Descripción | Rendimiento | Precio | Importe |
|---|---|---|---|---|---|
| mt12pbk010adc | m² | Bandeja de acero galvanizado prelacado "KNAUF" acabado perforado, color silvermetalic, de 0,5 mm de espesor, con canto A Enrasado, para techos registrables. (material) | 1.030 | 26.65 | 27.45 |
| mt12pfk060f | m | Perfil primario EASY T - 24/38/3700 mm "KNAUF", color silvermetalic, de acero galvanizado. (material) | 0.882 | 1.37 | 1.21 |
| mt12pfk060n | m | Perfil secundario EASY T - 24/32/600 mm "KNAUF", color silvermetalic, de acero galvanizado. (material) | 0.882 | 1.37 | 1.21 |
| mt12pfk060p | m | Perfil secundario EASY T - 24/32/1200 mm "KNAUF", color silvermetalic, de acero galvanizado. (material) | 1.753 | 1.37 | 2.40 |
| mt12pfk050c | m | Perfil angular EASY L - 25/25/3050 mm "KNAUF", color silvermetalic, de acero galvanizado. (material) | 0.700 | 1.14 | 0.80 |
| mt12pek050a | Ud | Cuelgue Nonius "KNAUF", para cielos rasos suspendidos. (material) | 0.840 | 0.98 | 0.82 |
| mt12pek050b | Ud | Seguro Nonius "KNAUF", para cielos rasos suspendidos. (material) | 0.840 | 0.16 | 0.13 |
| mt12pek050c | Ud | Parte superior Nonius "KNAUF", 530/630, para cielos rasos suspendidos. (material) | 0.840 | 1.20 | 1.01 |
| mt12pek030 | Ud | Varilla de cuelgue "KNAUF" de 100 cm. (material) | 0.840 | 0.51 | 0.43 |
| mt12psg220 | Ud | Fijación compuesta por taco y tornillo 5x27. (material) | 0.840 | 0.07 | 0.06 |
| op00ato010 |  | Atornillador. | 1.000 | 0.00 | 0.00 |
| mo015 | h | Montador de cielos rasos. (mano de obra) | 0.331 | 3.39 | 1.12 |
| mo082 | h | Ayudante montador de cielos rasos. (mano de obra) | 0.331 | 2.07 | 0.69 |
| % | % | Costes directos complementarios | 2 % | 37.33 | 0.75 |
|  |  | Costes directos |  |  | 38.08 |
