# Cielo raso registrable de rejilla metálica. Sistema Fonotech Fonosteel "BUTECH"

- Propiedad del archivo: CYPE INGENIEROS, S.A.
- Formato: FIEBDC-3/2002
- Ámbito geográfico: Ecuador
- Divisa: USD
- Costes indirectos: 3.00 %
- Gastos generales: 13.00 %
- Beneficio industrial: 6.00 %
- IVA: 12.00 %

## R Revestimientos

### RT Cielos rasos en interiores

#### RTL Registrables, metálicos

**RTL040** m² Cielo raso registrable de rejilla metálica. Sistema Fonotech Fonosteel "BUTECH".
Cielo raso registrable suspendido, situado a una altura menor de 4 m. Sistema Fonotech Fonosteel "BUTECH", constituido por: ESTRUCTURA: perfilería vista de acero galvanizado prelacado, color gris acero, con suela de 15 mm de anchura; REJILLA METÁLICA: bandejas autoportantes, de rejilla metálica, con cuadrícula de 50x50 mm, modelo Steel Grid, de acero galvanizado lacado, color a elegir de la carta RAL "BUTECH" "PORCELANOSA GRUPO", de 600x600 mm 0,6 mm de espesor, Euroclase A-s2, d0 de reacción al fuego. Incluso fijaciones para el anclaje de los perfiles y accesorios de montaje.
Incluye: Replanteo de los ejes principales de suspensión. Señalización de los puntos de anclaje a la losa o elemento soporte. Nivelación y fijación de los perfiles perimetrales. Disposición de las rejillas. Resolución de encuentros y puntos singulares. Formación de huecos para recepción de posibles elementos de anclaje y/o instalaciones.
Criterio de medición de proyecto: Superficie medida entre paramentos, según documentación gráfica de Proyecto, sin descontar huecos para instalaciones.
Criterio de medición de obra: Se medirá la superficie realmente ejecutada según especificaciones de Proyecto, sin descontar huecos para instalaciones.

| Código | Ud | Descripción | Rendimiento | Precio | Importe |
|---|---|---|---|---|---|
| mt12pmb015a | m² | Cielo raso registrable formado por bandejas autoportantes, de rejilla metálica, con cuadrícula de 50x50 mm, modelo Steel Grid, de acero galvanizado lacado, color a elegir de la carta RAL, "BUTECH" "PORCELANOSA GRUPO", de 600x600 mm y 0,6 mm de espesor, y Euroclase A-s2, d0 de reacción al fuego; incluso sistema de perfilería vista de acero galvanizado prelacado, color gris acero, con suela de 15 mm de anchura y varillas de sujeción. (material) | 1.020 | 120.34 | 122.75 |
| op00ato010 |  | Atornillador. | 1.000 | 0.00 | 0.00 |
| mo015 | h | Montador de cielos rasos. (mano de obra) | 0.311 | 10.06 | 3.13 |
| mo082 | h | Ayudante montador de cielos rasos. (mano de obra) | 0.311 | 6.28 | 1.95 |
| % | % | Herramienta menor | 2 % | 127.83 | 2.56 |
|  |  | Costes directos |  |  | 130.39 |
