# Arco decorado de escayola, de 32,4x115,4 cm, para formación de librería

- Propiedad del archivo: CYPE INGENIEROS, S.A.
- Formato: FIEBDC-3/2002
- Ámbito geográfico: Ecuador
- Costes indirectos: 3.00 %
- Gastos generales: 13.00 %
- Beneficio industrial: 6.00 %
- IVA: 12.00 %

## R Revestimientos

### RT Cielos rasos

#### RTP Prefabricados de escayola

**RTP245** Ud Arco decorado de escayola, de 32,4x115,4 cm, para formación de librería.
Suministro y colocación de arco decorado de escayola, de 32,4x115,4 cm, para formación de librería, recibido con cola para escayola. Incluso parte proporcional de corte, accesorios de fijación y repaso de juntas.
Incluye: Replanteo de la pieza. Humectación de las bases de fijación. Extendido de la cola. Colocación y rejuntado de la pieza. Repaso de encuentros entre piezas.
Criterio de medición de proyecto: Número de unidades previstas, según documentación gráfica de Proyecto.
Criterio de medición de obra: Se medirá el número de unidades realmente colocadas según especificaciones de Proyecto.

| Código | Ud | Descripción | Rendimiento | Precio | Importe |
|---|---|---|---|---|---|
| mt12rea200hd | Ud | Arco decorado de escayola, de 32,4x115,4 cm, para formación de librería. (material) | 1.000 | 20.76 | 20.76 |
| mt09eyc030 | kg | Cola para escayola. (material) | 0.040 | 0.31 | 0.01 |
| mo035 | h | Colocador de cielos rasos. (mano de obra) | 0.250 | 3.28 | 0.82 |
| % | % | Costes directos complementarios | 2 % | 21.59 | 0.43 |
|  |  | Costes directos |  |  | 22.02 |
