# Aplique de escayola, de 23x30x14,5 cm

- Propiedad del archivo: CYPE INGENIEROS, S.A.
- Formato: FIEBDC-3/2002
- Ámbito geográfico: Ecuador
- Costes indirectos: 3.00 %
- Gastos generales: 13.00 %
- Beneficio industrial: 6.00 %
- IVA: 12.00 %

## R Revestimientos

### RT Cielos rasos

#### RTP Prefabricados de escayola

**RTP250** Ud Aplique de escayola, de 23x30x14,5 cm.
Suministro y colocación de aplique de escayola, de 23x30x14,5 cm, recibido con cola para escayola. Incluso parte proporcional de corte, accesorios de fijación y repaso de juntas.
Incluye: Replanteo de la pieza. Humectación de la base de fijación. Extendido de la cola. Colocación y rejuntado de la pieza.
Criterio de medición de proyecto: Número de unidades previstas, según documentación gráfica de Proyecto.
Criterio de medición de obra: Se medirá el número de unidades realmente colocadas según especificaciones de Proyecto.

| Código | Ud | Descripción | Rendimiento | Precio | Importe |
|---|---|---|---|---|---|
| mt12rea210af | Ud | Aplique de escayola, de 23x30x14,5 cm. (material) | 1.000 | 15.50 | 15.50 |
| mt09eyc030 | kg | Cola para escayola. (material) | 0.010 | 0.31 | 0.00 |
| mo035 | h | Colocador de cielos rasos. (mano de obra) | 0.188 | 3.28 | 0.62 |
| % | % | Costes directos complementarios | 2 % | 16.12 | 0.32 |
|  |  | Costes directos |  |  | 16.44 |
