# Cielo raso registrable, situado a una altura mayor o igual a 4 m, formado por lamas de PVC, de 85 mm de anchura, con 15 mm de separación, color blanco, con fijación mediante varillas metálicas

- Propiedad del archivo: CYPE INGENIEROS, S.A.
- Formato: FIEBDC-3/2002
- Ámbito geográfico: Ecuador
- Costes indirectos: 3.00 %
- Gastos generales: 13.00 %
- Beneficio industrial: 6.00 %
- IVA: 12.00 %

## R Revestimientos

### RT Cielos rasos

#### RTV De PVC

**RTV010** m² Cielo raso registrable, situado a una altura mayor o igual a 4 m, formado por lamas de PVC, de 85 mm de anchura, con 15 mm de separación, color blanco, con fijación mediante varillas metálicas.
Suministro y montaje de cielo raso registrable, situado a una altura mayor o igual a 4 m, constituido por lamas de PVC, de 85 mm de anchura, con 15 mm de separación, color blanco, suspendidas de la losa a través de un entramado metálico oculto. Incluso parte proporcional de perfiles de remate, piezas especiales, recibidos con tacos, accesorios de suspensión y fijación, completamente instalado.
Incluye: Replanteo de los ejes principales de suspensión. Fijación en la losa y aplomado de los elementos de sujeción. Alineación y nivelación de los perfiles de remate lateral en todo el contorno. Corte y encaje de las lamas. Formación de huecos para recepción de posibles elementos de anclaje y/o instalaciones.
Criterio de medición de proyecto: Superficie medida entre paramentos, según documentación gráfica de Proyecto, sin descontar huecos para instalaciones.
Criterio de medición de obra: Se medirá la superficie realmente ejecutada según especificaciones de Proyecto, sin descontar huecos para instalaciones.

| Código | Ud | Descripción | Rendimiento | Precio | Importe |
|---|---|---|---|---|---|
| mt12fpv010a | m | Lama de PVC, horizontal, de 85 mm de anchura, con 15 mm de separación, color blanco, para cielo raso registrable con entramado oculto. (material) | 10.000 | 2.35 | 23.50 |
| mt12fpv020a | m | Perfil de unión en H de PVC, color blanco, para cielo raso registrable de lamas. (material) | 8.000 | 1.61 | 12.88 |
| mt12fpv020e | m | Perfil de remate perimetral de PVC, color blanco, para cielo raso registrable de lamas. (material) | 4.000 | 1.61 | 6.44 |
| mt12fpv030 | m | Soporte de suspensión de techo, de acero galvanizado, para cielo raso registrable de lamas. (material) | 1.500 | 4.39 | 6.59 |
| mt12fac020a | Ud | Varilla metálica de acero galvanizado de 3 mm de diámetro. (material) | 3.500 | 0.33 | 1.16 |
| mt12fac021 | kg | Alambre de acero galvanizado de 0,7 mm de diámetro. (material) | 0.100 | 1.32 | 0.13 |
| op00fre010 |  | Fresadora. | 1.000 | 0.00 | 0.00 |
| op00tal010 |  | Taladro. | 1.000 | 0.00 | 0.00 |
| mo015 | h | Montador de cielos rasos. (mano de obra) | 0.303 | 3.39 | 1.03 |
| mo082 | h | Ayudante montador de cielos rasos. (mano de obra) | 0.303 | 2.07 | 0.63 |
| % | % | Costes directos complementarios | 2 % | 52.36 | 1.05 |
|  |  | Costes directos |  |  | 53.41 |
