# Preparación de superficie de hormigón mediante lijado mecánico

- Propiedad del archivo: CYPE INGENIEROS, S.A.
- Formato: FIEBDC-3/2002
- Ámbito geográfico: Ecuador
- Divisa: USD
- Costes indirectos: 3.00 %
- Gastos generales: 13.00 %
- Beneficio industrial: 6.00 %
- IVA: 12.00 %

## R Revestimientos

### RY Preparaciones, protecciones, reparaciones y refuerzos de revestimientos

#### RYP Preparaciones

**RYP130** m² Preparación de superficie de hormigón mediante lijado mecánico.
Preparación de superficie de hormigón mediante lijado mecánico con disco de diamante, eliminando las partes blandas, en especial las de lechada de cemento.
Incluye: Montaje de la protección contra el polvo. Lijado mecánico con disco de diamante. Limpieza de la superficie soporte. Retirada y acopio de los restos generados. Carga de los restos generados sobre camión o contenedor.
Criterio de medición de proyecto: Superficie medida según documentación gráfica de Proyecto.
Criterio de medición de obra: Se medirá la superficie realmente ejecutada según especificaciones de Proyecto.

| Código | Ud | Descripción | Rendimiento | Precio | Importe |
|---|---|---|---|---|---|
| op00lij010 |  | Lijadora-pulidora. | 1.000 | 0.00 | 0.00 |
| mo112 | h | Peón especializado. (mano de obra) | 0.310 | 6.48 | 2.01 |
| mo113 | h | Peón de albañil. (mano de obra) | 0.310 | 6.38 | 1.98 |
| % | % | Herramienta menor | 2 % | 3.99 | 0.08 |
|  |  | Costes directos |  |  | 4.07 |
