# Bañera de hierro fundido "ROCA"

- Propiedad del archivo: CYPE INGENIEROS, S.A.
- Formato: FIEBDC-3/2002
- Ámbito geográfico: Ecuador
- Divisa: USD
- Costes indirectos: 3.00 %
- Gastos generales: 13.00 %
- Beneficio industrial: 6.00 %
- IVA: 12.00 %

## S Señalización y equipamiento

### SA Artefactos sanitarios

#### SAB Bañeras

**SAB030** Ud Bañera de hierro fundido "ROCA".
Bañera rectangular de hierro fundido, modelo Continental "ROCA", color Blanco, de 1700x700x370 mm, con fondo antideslizante, equipada con grifería monomando mural para baño/ducha, con cartucho cerámico, acabado cromado, modelo Thesis. Incluso silicona para sellado de juntas.
Incluye: Replanteo. Colocación y fijación del aparato. Montaje del desagüe. Conexión a la red de desagüe. Montaje de la grifería. Conexión a las redes de agua fría y caliente. Comprobación de su correcto funcionamiento. Sellado de juntas.
Criterio de medición de proyecto: Número de unidades previstas, según documentación gráfica de Proyecto.
Criterio de medición de obra: Se medirá el número de unidades realmente colocadas según especificaciones de Proyecto.

| Código | Ud | Descripción | Rendimiento | Precio | Importe |
|---|---|---|---|---|---|
| mt30bhr005a | Ud | Bañera rectangular de hierro fundido, modelo Continental "ROCA", color Blanco, de 1700x700x370 mm, con fondo antideslizante. (material) | 1.000 | 947.47 | 947.47 |
| mt31gmo024a | Ud | Grifería monomando mural para baño/ducha, con cartucho cerámico, acabado cromado, modelo Thesis "ROCA", compuesta de mezclador de baño/ducha con caño y soporte de ducha integrado, inversor automático baño/ducha y equipo de ducha formado por mango de ducha y flexible de 1,70 m de latón cromado. (material) | 1.000 | 569.27 | 569.27 |
| mt30dba020 | Ud | Desagüe automático de latón-cobre para bañera, acabado cromado. (material) | 1.000 | 177.39 | 177.39 |
| mt30www005 | Ud | Cartucho de 300 ml de silicona ácida monocomponente, fungicida, para sellado de juntas en ambientes húmedos. (material) | 0.036 | 10.55 | 0.38 |
| mo008 | h | Plomero. (mano de obra) | 1.524 | 10.62 | 16.18 |
| % | % | Herramienta menor | 2 % | 1710.69 | 34.21 |
|  |  | Costes directos |  |  | 1744.90 |
