# Placa de cocción a gas serie Normal para mesón, convencional

- Propiedad del archivo: CYPE INGENIEROS, S.A.
- Formato: FIEBDC-3/2002
- Ámbito geográfico: Ecuador
- Divisa: USD
- Costes indirectos: 3.00 %
- Gastos generales: 13.00 %
- Beneficio industrial: 6.00 %
- IVA: 12.00 %

## S Señalización y equipamiento

### SC Cocinas/galerías

#### SCE Electrodomésticos

**SCE030** Ud Placa de cocción a gas serie Normal para mesón, convencional.
Placa de cocción a gas serie Normal para mesón, convencional. Incluso sellado de la junta perimetral con el mesón. Totalmente montada, instalada, conexionada y comprobada.
Incluye: Replanteo mediante plantilla. Fijación en paramento mediante elementos de anclaje. Colocación del aparato. Sellado de juntas. Conexión a la red eléctrica.
Criterio de medición de proyecto: Número de unidades previstas, según documentación gráfica de Proyecto.
Criterio de medición de obra: Se medirá el número de unidades realmente colocadas según especificaciones de Proyecto.

| Código | Ud | Descripción | Rendimiento | Precio | Importe |
|---|---|---|---|---|---|
| mt32pgs010a | Ud | Placa de cocción a gas (butano/propano o natural), convencional. (material) | 1.000 | 150.37 | 150.37 |
| mt32war010 | kg | Sellador elástico de poliuretano monocomponente para juntas. (material) | 0.200 | 12.53 | 2.51 |
| mo003 | h | Electricista. (mano de obra) | 0.866 | 7.38 | 6.39 |
| mo102 | h | Ayudante electricista. (mano de obra) | 0.866 | 4.59 | 3.97 |
| % | % | Herramienta menor | 2 % | 163.24 | 3.26 |
|  |  | Costes directos |  |  | 166.50 |
