# Banda protectora

- Propiedad del archivo: CYPE INGENIEROS, S.A.
- Formato: FIEBDC-3/2002
- Ámbito geográfico: Ecuador
- Divisa: USD
- Costes indirectos: 3.00 %
- Gastos generales: 13.00 %
- Beneficio industrial: 6.00 %
- IVA: 12.00 %

## S Señalización y equipamiento

### SD Protecciones decorativas para interiores

#### SDP Bandas protectoras de paramentos verticales

**SDP010** m Banda protectora.
Banda protectora de PVC, de 400 mm de anchura y 4,5 mm de espesor, de color gris, fijada mediante tornillos al paramento. Incluso cortes y uniones.
Incluye: Replanteo de los puntos de fijación. Fijación de la banda al paramento vertical.
Criterio de medición de proyecto: Longitud medida a ejes, según documentación gráfica de Proyecto.
Criterio de medición de obra: Se medirá, a ejes, la longitud realmente ejecutada según especificaciones de Proyecto.

| Código | Ud | Descripción | Rendimiento | Precio | Importe |
|---|---|---|---|---|---|
| mt53pdi010fa | m | Banda protectora de PVC, de 400 mm de anchura y 4,5 mm de espesor, de color gris. (material) | 1.050 | 96.62 | 101.45 |
| mt12ppl016 | Ud | Tornillo autorroscante protegido contra la oxidación. (material) | 4.000 | 0.06 | 0.24 |
| mo011 | h | Montador. (mano de obra) | 0.060 | 9.09 | 0.55 |
| mo080 | h | Ayudante montador. (mano de obra) | 0.060 | 5.67 | 0.34 |
| % | % | Herramienta menor | 2 % | 102.58 | 2.05 |
|  |  | Costes directos |  |  | 104.63 |
