# Aporte de tierra vegetal

- Propiedad del archivo: CYPE INGENIEROS, S.A.
- Formato: FIEBDC-3/2002
- Ámbito geográfico: Ecuador
- Divisa: USD
- Costes indirectos: 3.00 %
- Gastos generales: 13.00 %
- Beneficio industrial: 6.00 %
- IVA: 12.00 %

## U Urbanización interior del predio

### UJ Jardinería

#### UJA Adecuación del terreno

**UJA050** m³ Aporte de tierra vegetal.
Aporte de tierra vegetal cribada, suministrada a granel y extendida con medios mecánicos, mediante retroexcavadora, en capas de espesor uniforme y sin producir daños a las plantas existentes.
Incluye: Acopio de la tierra vegetal. Extendido y perfilado de la tierra vegetal. Señalización y protección del terreno.
Criterio de medición de proyecto: Volumen medido según documentación gráfica de Proyecto.
Criterio de medición de obra: Se medirá el volumen realmente ejecutado según especificaciones de Proyecto.

| Código | Ud | Descripción | Rendimiento | Precio | Importe |
|---|---|---|---|---|---|
| mt48tie030a | m³ | Tierra vegetal cribada, suministrada a granel. (material) | 1.150 | 28.89 | 33.22 |
| mq01exn020a | h | Retroexcavadora hidráulica sobre neumáticos, de 105 kW. (maquinaria) | 0.081 | 56.41 | 4.57 |
| mo115 | h | Peón jardinero. (mano de obra) | 0.087 | 6.38 | 0.56 |
| % | % | Herramienta menor | 2 % | 38.35 | 0.77 |
|  |  | Costes directos |  |  | 39.12 |
