# Banco metálico

- Propiedad del archivo: CYPE INGENIEROS, S.A.
- Formato: FIEBDC-3/2002
- Ámbito geográfico: Ecuador
- Divisa: USD
- Costes indirectos: 3.00 %
- Gastos generales: 13.00 %
- Beneficio industrial: 6.00 %
- IVA: 12.00 %

## U Urbanización interior del predio

### UM Mobiliario urbano

#### UMB Bancos y mesas

**UMB010** Ud Banco metálico.
Banco con respaldo, de lámina perforada de acero galvanizado, de 180 cm de longitud, con soportes de sección rectangular, pintado, fijado con tacos y tornillos de acero a una superficie soporte (no incluida en este precio). Totalmente montado.
Incluye: Replanteo de alineaciones y niveles. Colocación y fijación de las piezas.
Criterio de medición de proyecto: Número de unidades previstas, según documentación gráfica de Proyecto.
Criterio de medición de obra: Se medirá el número de unidades realmente ejecutadas según especificaciones de Proyecto.

| Código | Ud | Descripción | Rendimiento | Precio | Importe |
|---|---|---|---|---|---|
| mt52mug050a | Ud | Banco con respaldo, de lámina perforada de acero galvanizado, de 180 cm de longitud, con soportes de sección rectangular, pintado. (material) | 1.000 | 458.56 | 458.56 |
| mt52mug200b | Ud | Repercusión, en la colocación de banco, de elementos de fijación sobre superficie soporte: tacos y tornillos de acero. (material) | 1.000 | 5.68 | 5.68 |
| op00tal010 |  | Taladro. | 1.000 | 0.00 | 0.00 |
| op00ato010 |  | Atornillador. | 1.000 | 0.00 | 0.00 |
| mo041 | h | Albañil de obra civil. (mano de obra) | 0.517 | 10.34 | 5.35 |
| mo087 | h | Ayudante de albañil de obra civil. (mano de obra) | 0.517 | 6.62 | 3.42 |
| % | % | Herramienta menor | 2 % | 473.01 | 9.46 |
|  |  | Costes directos |  |  | 482.47 |
