# Conjunto de juegos infantiles

- Propiedad del archivo: CYPE INGENIEROS, S.A.
- Formato: FIEBDC-3/2002
- Ámbito geográfico: Ecuador
- Costes indirectos: 3.00 %
- Gastos generales: 13.00 %
- Beneficio industrial: 6.00 %
- IVA: 12.00 %

## U Urbanización interior del predio

### UM Mobiliario urbano

#### UMG Juegos infantiles

**UMG010** Ud Conjunto de juegos infantiles, solución clásica "KOMPAN", para 81 m² de área de ocupación, compuesto por columpio, modelo Basic900P; casa con mesas y bancos, modelo Casita Roja M7000P; equipo oscilante, modelo Spinner ELE400024; juego de muelle, modelo Gallo Bromista M101P; tobogán, modelo Cueva de Aladino M326P.
Suministro e instalación de conjunto de juegos infantiles, solución clásica "KOMPAN", para 81 m² de área de ocupación, compuesto por columpio, serie Moments, modelo Basic900P, para niños de 2 a 6 años, con zona de seguridad de 31,5 m² y 1,2 m de altura libre de caída, para empotrar en el terreno; casa con mesas y bancos, serie Moments, modelo Casita Roja M7000P, para niños de 2 a 6 años, con zona de seguridad de 17,4 m² y 0,6 m de altura libre de caída, para empotrar en el terreno; equipo oscilante, serie Moments, modelo Spinner ELE400024, para niños de 4 a 15 años, con zona de seguridad de 9,8 m² y 0,6 m de altura libre de caída, para fijar mecánicamente sobre solera de hormigón (no incluida en este precio); juego de muelle, serie Moments, modelo Gallo Bromista M101P, para niños de 2 a 6 años, con zona de seguridad de 7,4 m² y 0,47 m de altura libre de caída, para empotrar en el terreno; tobogán, serie Moments, modelo Cueva de Aladino M326P, para niños de 2 a 6 años, con zona de seguridad de 14,9 m² y 1 m de altura libre de caída, para empotrar en el terreno. Incluso elementos de fijación. Totalmente montado.
Incluye: Replanteo. Limpieza y preparación de la superficie soporte. Montaje, colocación y aplomado del conjunto de juegos infantiles.
Criterio de medición de proyecto: Número de unidades previstas, según documentación gráfica de Proyecto.
Criterio de medición de obra: Se medirá el número de unidades realmente ejecutadas según especificaciones de Proyecto.

| Código | Ud | Descripción | Rendimiento | Precio | Importe |
|---|---|---|---|---|---|
| mt52jik010a | Ud | Columpio, serie Moments, modelo Basic900P "KOMPAN", para niños de 2 a 6 años, con zona de seguridad de 31,5 m² y 1,2 m de altura libre de caída, para empotrar en el terreno, incluso elementos de fijación. (material) | 1.000 | 1622.12 | 1622.12 |
| mt52jik020a | Ud | Casa con mesas y bancos, serie Moments, modelo Casita Roja M7000P "KOMPAN", para niños de 2 a 6 años, con zona de seguridad de 17,4 m² y 0,6 m de altura libre de caída, para empotrar en el terreno, incluso elementos de fijación. (material) | 1.000 | 4171.16 | 4171.16 |
| mt52jik030b | Ud | Equipo oscilante, serie Moments, modelo Spinner ELE400024 "KOMPAN", para niños de 4 a 15 años, con zona de seguridad de 9,8 m² y 0,6 m de altura libre de caída, para fijar mecánicamente sobre solera de hormigón (no incluida en este precio), incluso elementos de fijación. (material) | 1.000 | 1118.10 | 1118.10 |
| mt52jik040a | Ud | Juego de muelle, serie Moments, modelo Gallo Bromista M101P "KOMPAN", para niños de 2 a 6 años, con zona de seguridad de 7,4 m² y 0,47 m de altura libre de caída, para empotrar en el terreno, incluso elementos de fijación. (material) | 1.000 | 782.09 | 782.09 |
| mt52jik050a | Ud | Tobogán, serie Moments, modelo Cueva de Aladino M326P "KOMPAN", para niños de 2 a 6 años, con zona de seguridad de 14,9 m² y 1 m de altura libre de caída, para empotrar en el terreno, incluso elementos de fijación. (material) | 1.000 | 3470.18 | 3470.18 |
| mq04cag010a | h | Camión con grúa de hasta 6 t. (maquinaria) | 1.148 | 36.31 | 41.68 |
| op00tal010 |  | Taladro. | 1.000 | 0.00 | 0.00 |
| op00ato010 |  | Atornillador. | 1.000 | 0.00 | 0.00 |
| mo041 | h | Albañil de obra civil. (mano de obra) | 16.892 | 3.28 | 55.41 |
| mo087 | h | Ayudante de albañil de obra civil. (mano de obra) | 9.936 | 2.07 | 20.57 |
| % | % | Costes directos complementarios | 2 % | 11281.31 | 225.63 |
|  |  | Costes directos |  |  | 11506.94 |
