# Tobogán de acero inoxidable para piscina

- Propiedad del archivo: CYPE INGENIEROS, S.A.
- Formato: FIEBDC-3/2002
- Ámbito geográfico: Ecuador
- Costes indirectos: 3.00 %
- Gastos generales: 13.00 %
- Beneficio industrial: 6.00 %
- IVA: 12.00 %

## U Urbanización interior del predio

### UP Piscinas

#### UPE Equipamientos

**UPE030** Ud Tobogán de acero inoxidable para piscina.
Suministro y colocación de tobogán de 1,8 m de altura para piscina, con pista de poliéster y fibra de vidrio, peldaños de plástico inyectado y barandillas de acero inoxidable con acabado pulido brillante; instalación de agua para facilitar el deslizamiento, pletinas de sujeción, juntas elásticas, tacos de anclaje, tornillos y embellecedores. Incluso parte proporcional de conexión a toma de tierra independiente con placa de acero galvanizado, cable de cobre de 35 mm², uniones mediante soldadura aluminotérmica, registro de comprobación y puente de prueba. Totalmente montado y comprobado.
Incluye: Montaje del punto de puesta a tierra. Colocación y fijación de accesorios y piezas especiales.
Criterio de medición de proyecto: Número de unidades previstas, según documentación gráfica de Proyecto.
Criterio de medición de obra: Se medirá el número de unidades realmente ejecutadas según especificaciones de Proyecto.

| Código | Ud | Descripción | Rendimiento | Precio | Importe |
|---|---|---|---|---|---|
| mt35ttc010b | m | Conductor de cobre desnudo, de 35 mm². (material) | 6.000 | 3.68 | 22.08 |
| mt35tte030a | Ud | Placa de acero galvanizado para toma de tierra, de 500x500x3 mm, con borne de unión. (material) | 1.000 | 42.56 | 42.56 |
| mt47pep030b | Ud | Tobogán para piscina, altura 1,8 m, con pista de poliéster y fibra de vidrio, peldaños de plástico inyectado y barandillas de acero inoxidable con acabado pulido brillante, incluso instalación de agua para facilitar el deslizamiento, pletinas de fijación, juntas elásticas, tacos de anclaje, tornillos y embellecedores. (material) | 1.000 | 1032.16 | 1032.16 |
| mt09moe040 | Ud | Mortero expansivo. (material) | 2.000 | 3.12 | 6.24 |
| mt35www020 | Ud | Material auxiliar para instalaciones de toma de tierra. (material) | 2.000 | 1.51 | 3.02 |
| mo003 | h | Electricista. (mano de obra) | 1.463 | 3.39 | 4.96 |
| mo102 | h | Ayudante electricista. (mano de obra) | 1.463 | 2.06 | 3.01 |
| mo041 | h | Albañil de obra civil. (mano de obra) | 3.048 | 3.28 | 10.00 |
| mo087 | h | Ayudante de albañil de obra civil. (mano de obra) | 2.438 | 2.07 | 5.05 |
| % | % | Costes directos complementarios | 2 % | 1129.08 | 22.58 |
|  |  | Costes directos |  |  | 1151.66 |
