# Bordillo cerámico, 40x20x15 cm, para jardín, sobre base de hormigón simple

- Propiedad del archivo: CYPE INGENIEROS, S.A.
- Formato: FIEBDC-3/2002
- Ámbito geográfico: Ecuador
- Costes indirectos: 3.00 %
- Gastos generales: 13.00 %
- Beneficio industrial: 6.00 %
- IVA: 12.00 %

## U Urbanización interior del predio

### UX Camineras y pisos

#### UXB Bordillos

**UXB010** m Bordillo cerámico, 40x20x15 cm, para jardín, sobre base de hormigón simple.
Suministro y colocación de piezas de bordillo cerámico, 40x20x15 cm, para jardín, con cara superior redondeada o achaflanada. Todo ello realizado sobre firme compuesto por base de hormigón simple f'c=210 kg/cm² (21 MPa), clase de exposición F0 S0 P0 C0, tamaño máximo del árido 19 mm, consistencia plástica, de 10 cm de espesor, ejecutada según pendientes del proyecto y colocada sobre explanada, no incluida en este precio. Incluso parte proporcional de excavación, rejuntado con mortero de cemento 1:6 y limpieza.
Incluye: Replanteo de alineaciones y niveles. Vertido y extendido del hormigón. Colocación de las piezas. Relleno de juntas con mortero. Asentado y nivelación.
Criterio de medición de proyecto: Longitud medida según documentación gráfica de Proyecto.
Criterio de medición de obra: Se medirá la longitud realmente ejecutada según especificaciones de Proyecto.

| Código | Ud | Descripción | Rendimiento | Precio | Importe |
|---|---|---|---|---|---|
| mt10hmf050akc | m³ | Hormigón simple f'c=210 kg/cm² (21 MPa), clase de exposición F0 S0 P0 C0, tamaño máximo del árido 19 mm, consistencia plástica, premezclado en planta, según NEC-11 y ACI 318-08. (material) | 0.042 | 68.10 | 2.86 |
| mt09mor010c | m³ | Mortero de cemento CEM II/B-P 32,5 N tipo M-5, confeccionado en obra con 250 kg/m³ de cemento y una proporción en volumen 1/6. (material) | 0.004 | 118.22 | 0.47 |
| mt18jbc010b | Ud | Bordillo cerámico, 40x20x15 cm, para jardín, con cara superior redondeada o achaflanada. (material) | 2.625 | 2.95 | 7.74 |
| mt09mor010c | m³ | Mortero de cemento CEM II/B-P 32,5 N tipo M-5, confeccionado en obra con 250 kg/m³ de cemento y una proporción en volumen 1/6. | 0.001 | 118.22 | 0.12 |
| op00amo010 |  | Amoladora o radial. | 1.000 | 0.00 | 0.00 |
| mo040 | h | Albañil de obra civil. (mano de obra) | 0.289 | 5.02 | 1.45 |
| mo085 | h | Ayudante de albañil de obra civil. (mano de obra) | 0.289 | 3.52 | 1.02 |
| % | % | Costes directos complementarios | 2 % | 13.66 | 0.27 |
|  |  | Costes directos |  |  | 13.93 |
