# Complemento del sistema de pavimentación exterior CIVIS'AGORA "TAU CERÁMICA"

- Propiedad del archivo: CYPE INGENIEROS, S.A.
- Formato: FIEBDC-3/2002
- Ámbito geográfico: Ecuador
- Costes indirectos: 3.00 %
- Gastos generales: 13.00 %
- Beneficio industrial: 6.00 %
- IVA: 12.00 %

## U Urbanización interior del predio

### UX Camineras y pisos

#### UXG Cerámicos/gres

**UXG110** Ud Complemento del sistema de pavimentación exterior CIVIS'AGORA "TAU CERÁMICA", para vado peatonal ergonómico, formado por 18 m² de baldosas de gres porcelánico serie CIVIS'AGORA, modelo Trace Signal BT, todo ello recibido con adhesivo cementoso mejorado, C2 TE S1, con deslizamiento reducido y tiempo abierto ampliado T200 Flex-Porcelánico "TAU CERÁMICA", rejuntado con mortero técnico coloreado, C G2, Line-Fix "TAU CERÁMICA", para rejuntado de baldosas cerámicas, con junta de entre 3 y 15 mm y limpieza final con limpiador químico Desin-Cer "TAU CERÁMICA".
Suministro y colocación de complemento del sistema de pavimentación exterior CIVIS'AGORA "TAU CERÁMICA", para vado peatonal ergonómico, formado por 18 m² de baldosas de gres porcelánico serie CIVIS'AGORA, modelo Trace Signal BT, todo ello recibido con adhesivo cementoso mejorado, C2 TE S1, con deslizamiento reducido y tiempo abierto ampliado T200 Flex-Porcelánico "TAU CERÁMICA", rejuntado con mortero técnico coloreado, C G2, Line-Fix "TAU CERÁMICA", para rejuntado de baldosas cerámicas, con junta de entre 3 y 15 mm y limpieza final con limpiador químico Desin-Cer "TAU CERÁMICA".
Incluye: Colocación de las piezas con adhesivo cementoso. Rejuntado. Limpieza final.
Criterio de medición de proyecto: Número de unidades previstas, según documentación gráfica de Proyecto.
Criterio de medición de obra: Se medirá el número de unidades realmente colocadas según especificaciones de Proyecto.

| Código | Ud | Descripción | Rendimiento | Precio | Importe |
|---|---|---|---|---|---|
| mt18bct010wt | m² | Baldosa cerámica de gres porcelánico, serie CIVIS'AGORA, modelo Trace BT "TAU CERÁMICA", con coeficiente de absorción de agua E<5%, de 40x40 cm, 15 mm de espesor, y color blanco, con acabado en relieve Toe Clearance que garantiza el diseño adecuado para andar sin modificar el patrón de marcha normal y diseño estructural Strongrib, en el reverso de la baldosa, que le confiere una gran resistencia mecánica; carga de rotura mayor de 5 kN, según ISO 10545-4; resistente a la helada; resistente a agentes químicos, según ISO 10545-13; resistente a las manchas, según ISO 10545-14. (material) | 18.000 | 44.75 | 805.50 |
| mt09mtc010j | kg | Adhesivo cementoso mejorado, C2 TE S1, con deslizamiento reducido y tiempo abierto ampliado T200 Flex-Porcelánico, "TAU CERÁMICA", para la colocación en capa fina de pisos y revestimientos de material cerámico en interiores y exteriores, compuesto por cementos de alta resistencia, agregados seleccionados y alto contenido en resinas sintéticas. (material) | 108.480 | 0.46 | 49.90 |
| mt09mtc020c | kg | Mortero técnico coloreado, C G2, Line-Fix "TAU CERÁMICA", para rejuntado de baldosas cerámicas, con junta de entre 3 y 15 mm, "TAU CERÁMICA". (material) | 45.200 | 0.91 | 41.13 |
| mt09mtc100 | l | Limpiador químico Desin-Cer Ext "TAU CERÁMICA", desincrustante de restos de cemento sobre cualquier superficie. (material) | 1.808 | 0.97 | 1.75 |
| op00sie030 |  | Sierra de disco de diamante, para mesa de trabajo, de corte húmedo. | 1.000 | 0.00 | 0.00 |
| mo023 | h | Colocador de pisos. (mano de obra) | 7.040 | 3.28 | 23.09 |
| mo061 | h | Ayudante colocador de pisos. (mano de obra) | 7.040 | 2.07 | 14.57 |
| % | % | Costes directos complementarios | 2 % | 935.94 | 18.72 |
|  |  | Costes directos |  |  | 954.66 |
