# Superficie transitable de césped protegido con rejilla alveolar de polietileno de alta densidad estable a los rayos UV

- Propiedad del archivo: CYPE INGENIEROS, S.A.
- Formato: FIEBDC-3/2002
- Ámbito geográfico: Ecuador
- Costes indirectos: 3.00 %
- Gastos generales: 13.00 %
- Beneficio industrial: 6.00 %
- IVA: 12.00 %

## U Urbanización interior del predio

### UX Camineras y pisos

#### UXS Sintéticos

**UXS020** m² Superficie transitable de césped protegido con rejilla alveolar de polietileno de alta densidad estable a los rayos UV.
Formación de superficie transitable de césped mediante la ejecución de una capa drenante de grava de 15 cm de espesor y una capa de nivelación de arena de 4 cm de espesor, sobre la que se dispone una rejilla alveolar de polietileno de alta densidad estable a los rayos UV, de 50x42x4,5 cm, color verde, para la protección del césped. Relleno del 50% de las celdas con abono para presiembra de césped y tierra vegetal, distribución de las semillas y tapado con mantillo. Incluso parte proporcional de rasanteo previo, extendido, humectación, juntas de dilatación entre rejillas cada 30 m² y limpieza.
Incluye: Transporte y descarga del material a pie de tajo. Extendido del material de drenaje en una capa de grosor uniforme. Extendido del material de nivelación en una capa de grosor uniforme. Disposición de las rejillas alveolares. Abonado de fondo y relleno con tierra vegetal. Distribución de semillas. Tapado con mantillo. Primer riego.
Criterio de medición de proyecto: Superficie medida según documentación gráfica de Proyecto.
Criterio de medición de obra: Se medirá la superficie realmente ejecutada según especificaciones de Proyecto.

| Código | Ud | Descripción | Rendimiento | Precio | Importe |
|---|---|---|---|---|---|
| mt01ard030b | t | Grava filtrante sin clasificar. (material) | 0.330 | 10.26 | 3.39 |
| mt01ara010 | m³ | Arena de 0 a 5 mm de diámetro. (material) | 0.048 | 12.98 | 0.62 |
| mt18rad010a | m² | Rejilla alveolar de polietileno de alta densidad estable a los rayos UV, de 50x42x4,5 cm, color verde, para ejecución de superficies transitables con césped o agregado. (material) | 1.050 | 14.26 | 14.97 |
| mt48tif020 | kg | Abono para presiembra de césped. (material) | 0.100 | 0.38 | 0.04 |
| mt48tie030a | m³ | Tierra vegetal cribada, suministrada a granel. (material) | 0.040 | 21.99 | 0.88 |
| mt48tis010 | kg | Mezcla de semilla para césped. (material) | 0.030 | 4.64 | 0.14 |
| mt48tie040 | kg | Mantillo limpio cribado. (material) | 2.000 | 0.03 | 0.06 |
| mt08aaa010a | m³ | Agua. (material) | 0.050 | 1.39 | 0.07 |
| mq01pan070b | h | Mini pala cargadora sobre neumáticos, de 52 kW/1 m³ kW. (maquinaria) | 0.057 | 24.13 | 1.38 |
| mo041 | h | Albañil de obra civil. (mano de obra) | 0.102 | 3.28 | 0.33 |
| mo087 | h | Ayudante de albañil de obra civil. (mano de obra) | 0.223 | 2.07 | 0.46 |
| mo040 | h | Jardinero. (mano de obra) | 0.124 | 3.28 | 0.41 |
| mo115 | h | Peón jardinero. (mano de obra) | 0.248 | 1.99 | 0.49 |
| % | % | Costes directos complementarios | 2 % | 23.24 | 0.46 |
|  |  | Costes directos |  |  | 23.70 |
