# Prueba de pequeños especímenes extraídos en obra

- Propiedad del archivo: CYPE INGENIEROS, S.A.
- Formato: FIEBDC-3/2002
- Ámbito geográfico: Ecuador
- Divisa: USD
- Costes indirectos: 3.00 %
- Gastos generales: 13.00 %
- Beneficio industrial: 6.00 %
- IVA: 12.00 %

## X Control de calidad y pruebas

### XA Morteros, yesos, cales, escayolas y cementos

#### XAM Morteros

**XAM040** Ud Prueba de pequeños especímenes extraídos en obra.
Prueba a realizar en laboratorio acreditado en el área técnica correspondiente, sobre una serie de ocho pequeños especímenes de mortero de cemento endurecido, tomadas en obra, para la determinación de la resistencia a compresión simple. Incluso desplazamiento a obra e informe de resultados.
Incluye: Desplazamiento a obra. Toma de muestras. Realización de pruebas. Redacción de informe de los resultados de las pruebas realizadas.
Criterio de medición de proyecto: Prueba a realizar, según documentación del Plan de control de calidad.

| Código | Ud | Descripción | Rendimiento | Precio | Importe |
|---|---|---|---|---|---|
| mt49des010 | Ud | Repercusión de desplazamiento a obra para la toma de muestras. (material) | 1.000 | 0.92 | 0.92 |
| mt49moc020 | Ud | Toma en obra de muestras de mortero de cemento, cuyo peso no exceda de 50 kg. (material) | 1.000 | 40.12 | 40.12 |
| mt49moc110 | Ud | Prueba para determinar la resistencia a compresión simple de una muestra de mortero sobre una serie de ocho pequeños especímenes de mortero endurecido de 20 mm de diámetro y 40 mm de longitud, previamente extraídas en obra mediante sonda rotativa. (material) | 1.000 | 425.29 | 425.29 |
| mt49moc120 | Ud | Informe de resultados de las pruebas realizadas sobre una muestra de mortero de cemento. (material) | 1.000 | 120.35 | 120.35 |
| % | % | Herramienta menor | 2 % | 586.68 | 11.73 |
|  |  | Costes directos |  |  | 598.41 |
