# Rehabilitación energética de edificio mediante la incorporación de sistema de estanqueidad y aislamiento entre carpintería y obra

- Propiedad del archivo: CYPE INGENIEROS, S.A.
- Formato: FIEBDC-3/2002
- Ámbito geográfico: Ecuador
- Costes indirectos: 3.00 %
- Gastos generales: 13.00 %
- Beneficio industrial: 6.00 %
- IVA: 12.00 %

## Z Rehabilitación energética

### ZB Cerramientos verticales: sustitución o mejora de huecos de fachada

#### ZBM Mejora del aislamiento y la estanqueidad

**ZBM010** m Rehabilitación energética de edificio mediante la incorporación de sistema de estanqueidad y aislamiento entre carpintería y obra, compuesto por relleno de la junta perimetral entre la carpintería del cerramiento y la obra, mediante aplicación de espuma adhesiva autoexpansiva elástica de poliuretano monocomponente; sellado exterior de junta de 10 mm de anchura y 5 mm de profundidad, con sellador monocomponente neutro superelástico a base de polímero MS, resistente a la intemperie y a los rayos UV, color blanco, sobre fondo de junta y sellado interior de la junta de 5 mm de anchura y 5 mm de profundidad, con sellador adhesivo elástico monocomponente a base de dispersiones acrílicas, estanco al aire, color blanco, sobre fondo de junta.
Rehabilitación energética de edificio mediante la incorporación de sistema de estanqueidad y aislamiento entre carpintería y obra, compuesto por relleno de la junta perimetral entre la carpintería del cerramiento y la obra, mediante aplicación de espuma adhesiva autoexpansiva elástica de poliuretano monocomponente; sellado exterior de junta de 10 mm de anchura y 5 mm de profundidad, con sellador monocomponente neutro superelástico a base de polímero MS, resistente a la intemperie y a los rayos UV, color blanco, sobre fondo de junta y sellado interior de la junta de 5 mm de anchura y 5 mm de profundidad, con sellador adhesivo elástico monocomponente a base de dispersiones acrílicas, estanco al aire, color blanco, sobre fondo de junta. Incluso parte proporcional de picado de la cara interior del cerramiento, en el perímetro de la carpintería, para cajeado de la junta a rellenar con espuma de poliuretano, previo saneado del interior del mismo; imprimación previa de la superficie a sellar; remate del encuentro del revestimiento interior con el perímetro de la carpintería con materiales similares a los existentes y limpieza final. Totalmente terminado.
Incluye: Preparación de la zona a rellenar con aislamiento. Aplicación de la espuma de poliuretano. Colocación del fondo de junta en la cara exterior. Sellado exterior. Colocación del fondo de junta en la cara interior. Sellado interior. Remates. Limpieza final.
Criterio de medición de proyecto: Longitud medida según documentación gráfica de Proyecto.
Criterio de medición de obra: Se medirá la longitud realmente ejecutada según especificaciones de Proyecto.

| Código | Ud | Descripción | Rendimiento | Precio | Importe |
|---|---|---|---|---|---|
| mt22www040 | Ud | Aerosol con 750 ml de espuma adhesiva autoexpansiva, elástica, de poliuretano monocomponente, de 25 kg/m³ de densidad, conductividad térmica 0,0345 W/(mK), 135% de expansión, elongación hasta rotura 45% y 7 N/cm² de resistencia a tracción, estable de -40°C a 90°C; aplicable con pistola. (material) | 0.130 | 8.72 | 1.13 |
| mt22www070 | l | Imprimación para selladores acrílicos sobre superficies porosas. (material) | 0.002 | 24.17 | 0.05 |
| mt22www010a | Ud | Cartucho de 290 ml de sellador adhesivo monocomponente, neutro, superelástico, a base de polímero MS, resistente a la intemperie y a los rayos UV, elongación hasta rotura 750%, color blanco. (material) | 0.020 | 5.51 | 0.11 |
| mt22www050a | Ud | Cartucho de 310 ml de sellador adhesivo elástico monocomponente, a base de polímeros acrílicos en emulsión, color blanco, estanco al aire y pintable después del secado. (material) | 0.010 | 4.93 | 0.05 |
| mt22www060 | m | Fondo de junta de espuma de polietileno de celdas cerradas. (material) | 1.000 | 0.89 | 0.89 |
| mt22www060 | m | Fondo de junta de espuma de polietileno de celdas cerradas. | 1.000 | 0.89 | 0.89 |
| mo020 | h | Albañil. (mano de obra) | 0.423 | 3.28 | 1.39 |
| mo113 | h | Peón de albañil. (mano de obra) | 0.187 | 1.99 | 0.37 |
| % | % | Costes directos complementarios | 2 % | 4.88 | 0.10 |
|  |  | Costes directos |  |  | 4.98 |
