# Rehabilitación energética de edificio mediante la incorporación de celosía fija con sujeciones de aluminio y lamas orientables realizadas con placa laminada compacta de alta presión (HPL) Meteon FR

- Propiedad del archivo: CYPE INGENIEROS, S.A.
- Formato: FIEBDC-3/2002
- Ámbito geográfico: Ecuador
- Costes indirectos: 3.00 %
- Gastos generales: 13.00 %
- Beneficio industrial: 6.00 %
- IVA: 12.00 %

## Z Rehabilitación energética

### ZB Cerramientos verticales: sustitución o mejora de huecos de fachada

#### ZBZ Protección solar: celosías

**ZBZ051** m² Rehabilitación energética de edificio mediante la incorporación de celosía fija con sujeciones de aluminio y lamas orientables realizadas con placa laminada compacta de alta presión (HPL) Meteon FR "TRESPA", de 13 mm de espesor, montada mediante atornillado en obra de mampostería.
Rehabilitación energética de edificio mediante la incorporación de celosía fija con lamas orientables realizadas con placa laminada compacta de alta presión (HPL) Meteon FR "TRESPA", de 13 mm de espesor, 1200 mm de anchura máxima, textura satinada: SATIN y acabado Wood Decors NW01 Loft Grey, colocadas sobre subestructura compuesta por testeras de aluminio, ejes de pivotación de acero inoxidable y marco de perfilería tubular lacada, anclada a la obra con tacos de nylon y tornillos de acero. Incluso parte proporcional de patas de agarre, elaboración en taller, y ajuste final en obra.
Incluye: Replanteo. Presentación y nivelación. Resolución de las uniones de la subestructura a los paramentos. Montaje de elementos complementarios.
Criterio de medición de proyecto: Superficie medida según documentación gráfica de Proyecto, deduciendo los huecos de superficie mayor de 3 m².
Criterio de medición de obra: Se medirá la superficie realmente ejecutada según especificaciones de Proyecto, deduciendo los huecos de superficie mayor de 3 m².

| Código | Ud | Descripción | Rendimiento | Precio | Importe |
|---|---|---|---|---|---|
| mt26aaa033 | Ud | Repercusión, por m² de celosía, de elementos de fijación sobre obra de mampostería: tacos de nylon y tornillos de acero. (material) | 1.000 | 2.17 | 2.17 |
| mt12prt200ia | m² | Celosía fija de lamas orientables realizada con placa laminada compacta de alta presión (HPL) Meteon FR "TRESPA", tipo Wood Decors, acabado NW01 Loft Grey, textura satinada Satin, a base de resinas termoendurecibles y fibras de madera, con superficie decorativa EBC (Electron Beam Curing). (material) | 1.000 | 317.47 | 317.47 |
| op00ato010 |  | Atornillador. | 1.000 | 0.00 | 0.00 |
| mo018 | h | Cerrajero. (mano de obra) | 0.200 | 3.33 | 0.67 |
| mo059 | h | Ayudante cerrajero. (mano de obra) | 0.200 | 2.08 | 0.42 |
| % | % | Costes directos complementarios | 2 % | 320.73 | 6.41 |
|  |  | Costes directos |  |  | 327.14 |
