# Rehabilitación energética de edificio mediante la colocación

- Propiedad del archivo: CYPE INGENIEROS, S.A.
- Formato: FIEBDC-3/2002
- Ámbito geográfico: Ecuador
- Costes indirectos: 3.00 %
- Gastos generales: 13.00 %
- Beneficio industrial: 6.00 %
- IVA: 12.00 %

## Z Rehabilitación energética

### ZC Calefacción, climatización y A.C.S.

#### ZCG Calefones a gas

**ZCG230** Ud Rehabilitación energética de edificio mediante la colocación, en sustitución de equipo existente, de calefón de pie, de condensación, con cuerpo de fundición de aluminio/silicio y quemador presurizado a gas, para calefacción y A.C.S. acumulada, potencia útil 15 kW, producción continua de A.C.S. a 45°C 516 l/h con acumulador vertical situado al lado del calefón de 160 l, 550 mm de diámetro y 1300 mm de altura dimensiones 1300x1230x625 mm, con cuadro de regulación, con unidad de regulación a distancia para el control de la temperatura ambiental, kit de unión de calefón a gas a circuito de calefacción, kit de seguridad para calefón a gas, kit de unión de calefón a gas a vaso de expansión, kit para montaje en pared de grupo de bombeo, grupo de bombeo para un circuito de calefacción, con bomba de circulación electrónica.
Rehabilitación energética de edificio mediante la colocación, en sustitución de equipo existente, de calefón de pie, de condensación, con cuerpo de fundición de aluminio/silicio y quemador presurizado a gas, para calefacción y A.C.S. acumulada, potencia útil 15 kW, producción continua de A.C.S. a 45°C 516 l/h con acumulador vertical situado al lado del calefón de 160 l, 550 mm de diámetro y 1300 mm de altura dimensiones 1300x1230x625 mm, con cuadro de regulación, sonda de A.C.S. y sonda exterior, con unidad de regulación a distancia para el control de la temperatura ambiental, kit de unión de calefón a gas a circuito de calefacción, kit de seguridad para calefón a gas, kit de unión de calefón a gas a vaso de expansión, kit para montaje en pared de grupo de bombeo, grupo de bombeo para un circuito de calefacción, con bomba de circulación electrónica, sin incluir el ducto para evacuación de los productos de la combustión que enlaza el calefón con la chimenea. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38cpj120efe | Ud | Calefón de pie, de condensación, con cuerpo de fundición de aluminio/silicio y quemador presurizado a gas, para calefacción y A.C.S. acumulada, potencia útil 15 kW, producción continua de A.C.S. a 45°C 516 l/h con acumulador vertical situado al lado del calefón de 160 l, 550 mm de diámetro y 1300 mm de altura dimensiones 1300x1230x625 mm, con cuadro de regulación sonda de A.C.S. y sonda exterior. (material) | 1.000 | 5617.46 | 5617.46 |
| mt38cqj511a | Ud | Kit de unión de calefón a gas a circuito de calefacción. (material) | 1.000 | 108.52 | 108.52 |
| mt38cqj521a | Ud | Kit de seguridad para calefón a gas, compuesto por manómetro, válvula de seguridad y purgador de aire. (material) | 1.000 | 141.71 | 141.71 |
| mt38cqj531a | Ud | Kit de unión de calefón a gas a vaso de expansión, con válvula de llenado y vaciado. (material) | 1.000 | 141.71 | 141.71 |
| mt38cqj612a | Ud | Kit para montaje en pared de grupo de bombeo. (material) | 1.000 | 57.45 | 57.45 |
| mt38cqj600a | Ud | Grupo de bombeo para un circuito de calefacción, con bomba de circulación electrónica, con conexiones de 25 mm de diámetro. (material) | 1.000 | 593.66 | 593.66 |
| mt38cqj502a | Ud | Unidad de regulación a distancia para el control de la temperatura ambiental. (material) | 1.000 | 118.73 | 118.73 |
| mt35aia010a | m | Tubo curvable de PVC, corrugado, de color negro, de 16 mm de diámetro nominal, para canalización empotrada en obra de mampostería (paredes y techos). Resistencia a la compresión 320 N, resistencia al impacto 1 julio, temperatura de trabajo -5°C hasta 60°C, con grado de protección IP 545, no propagador de la llama. (material) | 8.000 | 0.34 | 2.72 |
| mt35cun020a | m | Cable unipolar ES07Z1-K (AS), no propagador de la llama, con conductor multifilar de cobre clase 5 (-K) de 1,5 mm² de sección, con aislamiento de compuesto termoplástico a base de poliolefina libre de halógenos con baja emisión de humos y gases corrosivos (Z1), siendo su tensión asignada de 450/750 V. (material) | 16.000 | 0.54 | 8.64 |
| mt38www012 | Ud | Material auxiliar para instalaciones de calefacción y A.C.S. (material) | 1.000 | 2.75 | 2.75 |
| mo004 | h | Técnico calefactor. (mano de obra) | 1.517 | 3.39 | 5.14 |
| mo103 | h | Ayudante calefactor. (mano de obra) | 1.517 | 2.06 | 3.13 |
| % | % | Costes directos complementarios | 2 % | 6801.62 | 136.03 |
|  |  | Costes directos |  |  | 6937.65 |
