# Rehabilitación energética de edificio mediante la colocación

- Propiedad del archivo: CYPE INGENIEROS, S.A.
- Formato: FIEBDC-3/2002
- Ámbito geográfico: Ecuador
- Costes indirectos: 3.00 %
- Gastos generales: 13.00 %
- Beneficio industrial: 6.00 %
- IVA: 12.00 %

## Z Rehabilitación energética

### ZC Calefacción, climatización y A.C.S.

#### ZCG Calefones a gas

**ZCG231** Ud Rehabilitación energética de edificio mediante la colocación, en sustitución de equipo existente, de calefón mural de condensación a gas N, sólo calefacción, cámara de combustión estanca y tiro forzado, potencia de 30 kW, dimensiones 760x440x360 mm, panel de mandos con display digital.
Rehabilitación energética de edificio mediante la colocación, en sustitución de equipo existente, de calefón mural de condensación a gas N, sólo calefacción, cámara de combustión estanca y tiro forzado, potencia de 30 kW, dimensiones 760x440x360 mm, panel de mandos con display digital, encendido electrónico y seguridad por ionización, sin llama piloto, equipamiento formado por: cuerpo de calefón, panel de control y mando, programador digital para programación semanal del circuito de calefacción y A.C.S., encastrado en el frontal del calefón, vaso de expansión con purgador automático, kit estándar de evacuación de humos y plantilla de montaje. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38cmj014ag | Ud | Calefón mural de condensación a gas N, sólo calefacción, cámara de combustión estanca y tiro forzado, potencia de 30 kW, dimensiones 760x440x360 mm, panel de mandos con display digital, encendido electrónico y seguridad por ionización, sin llama piloto, equipamiento formado por: cuerpo de calefón, panel de control y mando, programador digital para programación semanal del circuito de calefacción y A.C.S., encastrado en el frontal del calefón, vaso de expansión con purgador automático, kit estándar de evacuación de humos y plantilla de montaje. (material) | 1.000 | 3207.12 | 3207.12 |
| mt38www010 | Ud | Material auxiliar para instalaciones de calefacción. (material) | 1.000 | 2.20 | 2.20 |
| mo004 | h | Técnico calefactor. (mano de obra) | 3.528 | 3.39 | 11.96 |
| mo103 | h | Ayudante calefactor. (mano de obra) | 3.528 | 2.06 | 7.27 |
| % | % | Costes directos complementarios | 2 % | 3228.55 | 64.57 |
|  |  | Costes directos |  |  | 3293.12 |
