# Rehabilitación energética de edificio mediante la sustitución del aislamiento existente por aislamiento térmico de tubería en instalación interior

- Propiedad del archivo: CYPE INGENIEROS, S.A.
- Formato: FIEBDC-3/2002
- Ámbito geográfico: Ecuador
- Costes indirectos: 3.00 %
- Gastos generales: 13.00 %
- Beneficio industrial: 6.00 %
- IVA: 12.00 %

## Z Rehabilitación energética

### ZC Calefacción, climatización y A.C.S.

#### ZCN Aislamiento térmico de tuberías

**ZCN020** m Rehabilitación energética de edificio mediante la sustitución del aislamiento existente por aislamiento térmico de tubería en instalación interior, colocada superficialmente, para la distribución de fluidos calientes (de +40°C a +60°C), formado por coquilla de espuma elastomérica, de 7 mm de diámetro interior y 25 mm de espesor, previo arranque del aislamiento con medios manuales y carga manual del material arrancado sobre camión o contenedor.
Rehabilitación energética de edificio mediante la sustitución del aislamiento existente por aislamiento térmico de tubería en instalación interior, colocada superficialmente, para la distribución de fluidos calientes (de +40°C a +60°C), formado por coquilla de espuma elastomérica, de 7 mm de diámetro interior y 25 mm de espesor, a base de caucho sintético flexible, de estructura celular cerrada, con adhesivo para las uniones. Incluso parte proporcional de arranque del aislamiento existente con medios manuales, limpieza de restos o adhesivo, preparación de la superficie soporte, replanteo, cortes, retirada y carga manual sobre camión o contenedor.
Incluye: Arranque de los elementos. Retirada y acopio del material arrancado. Carga manual del material arrancado sobre camión o contenedor. Preparación de la superficie de la tubería. Replanteo y corte del aislamiento. Colocación del aislamiento.
Criterio de medición de proyecto: Longitud medida según documentación gráfica de Proyecto.
Criterio de medición de obra: Se medirá la longitud realmente ejecutada según especificaciones de Proyecto.

| Código | Ud | Descripción | Rendimiento | Precio | Importe |
|---|---|---|---|---|---|
| mt17coe070ad | m | Coquilla de espuma elastomérica, de 7 mm de diámetro interior y 25 mm de espesor, a base de caucho sintético flexible, de estructura celular cerrada. (material) | 1.050 | 15.54 | 16.32 |
| mt17coe110 | l | Adhesivo para coquilla elastomérica. (material) | 0.007 | 15.29 | 0.11 |
| mo054 | h | Colocador de aislantes. (mano de obra) | 0.133 | 3.39 | 0.45 |
| mo101 | h | Ayudante colocador de aislantes. (mano de obra) | 0.133 | 2.07 | 0.28 |
| % | % | Costes directos complementarios | 2 % | 17.16 | 0.34 |
|  |  | Costes directos |  |  | 17.50 |
