# Rehabilitación energética de edificio mediante la colocación

- Propiedad del archivo: CYPE INGENIEROS, S.A.
- Formato: FIEBDC-3/2002
- Ámbito geográfico: Ecuador
- Costes indirectos: 3.00 %
- Gastos generales: 13.00 %
- Beneficio industrial: 6.00 %
- IVA: 12.00 %

## Z Rehabilitación energética

### ZC Calefacción, climatización y A.C.S.

#### ZCQ Calefones de biomasa

**ZCQ020** Ud Rehabilitación energética de edificio mediante la colocación, en sustitución de equipo existente, de calefón para la combustión de pellets, potencia nominal de 4,8 a 16 kW, con sistema de alimentación de pellets, compuesto por kit básico de extractor flexible para pellets, formado por tubo extractor de 1 m de longitud y motor de accionamiento de 0,55 kW, para alimentación monofásica a 230 V, 3 m de tubo de ampliación de extractor flexible para pellets, 1 m de tubo de conexión de extractor flexible para pellets.
Rehabilitación energética de edificio mediante la colocación, en sustitución de equipo existente, de calefón para la combustión de pellets, potencia nominal de 4,8 a 16 kW, con cuerpo de acero soldado y ensayado a presión, de 1130x590x865 mm, aislamiento interior, cámara de combustión con sistema automático de limpieza del quemador mediante parrilla basculante, intercambiador de calor de tubos verticales con mecanismo de limpieza automática, cajón para recogida de cenizas del módulo de combustión, control de la combustión mediante sonda integrada, sistema de mando integrado con pantalla táctil, para el control de la combustión y del acumulador de A.C.S., con sistema de alimentación de pellets, compuesto por kit básico de extractor flexible para pellets, formado por tubo extractor de 1 m de longitud y motor de accionamiento de 0,55 kW, para alimentación monofásica a 230 V, 3 m de tubo de ampliación de extractor flexible para pellets, 1 m de tubo de conexión de extractor flexible para pellets, sin incluir el ducto para evacuación de los productos de la combustión que enlaza el calefón con la chimenea. Totalmente montada, conexionada y puesta en marcha por la empresa instaladora para la comprobación de su correcto funcionamiento.
Incluye: Replanteo. Presentación de los elementos. Montaje del calefón y sus accesorios. Conexionado con las redes de conducción de agua, de salubridad y eléctrica, y con el ducto de evacuación de los productos de la combustión. Puesta en marcha.
Criterio de medición de proyecto: Número de unidades previstas, según documentación gráfica de Proyecto.
Criterio de medición de obra: Se medirá el número de unidades realmente ejecutadas según especificaciones de Proyecto.

| Código | Ud | Descripción | Rendimiento | Precio | Importe |
|---|---|---|---|---|---|
| mt38cbh012aa | Ud | Calefón para la combustión de pellets, potencia nominal de 4,8 a 16 kW, con cuerpo de acero soldado y ensayado a presión, de 1130x590x865 mm, aislamiento interior, cámara de combustión con sistema automático de limpieza del quemador mediante parrilla basculante, intercambiador de calor de tubos verticales con mecanismo de limpieza automática, cajón para recogida de cenizas del módulo de combustión, control de la combustión mediante sonda integrada, sistema de mando integrado con pantalla táctil, para el control de la combustión y del acumulador de A.C.S. (material) | 1.000 | 11010.21 | 11010.21 |
| mt38cbh099a | Ud | Base de apoyo antivibraciones, para calefón. (material) | 1.000 | 47.24 | 47.24 |
| mt38cbh097a | Ud | Limitador térmico de seguridad, tarado a 95°C, formado por válvula y sonda de temperatura. (material) | 1.000 | 104.69 | 104.69 |
| mt38cbh094a | Ud | Válvula mezcladora para un rápido calentamiento del circuito de calefacción, de 20 mm de diámetro, con servomotor. (material) | 1.000 | 305.13 | 305.13 |
| mt38cbh085aa | Ud | Sistema de elevación de la temperatura de retorno por encima de 55°C, compuesto por válvula motorizada de 3 vías de 1" de diámetro y bomba de circulación para evitar condensaciones y deposiciones de hollín en el interior del calefón. (material) | 1.000 | 730.27 | 730.27 |
| mt38cbh096a | Ud | Regulador de tiro de 150 mm de diámetro, con clapeta antiexplosión, para calefón. (material) | 1.000 | 408.54 | 408.54 |
| mt38cbh105a | Ud | Montaje del sistema de alimentación por sinfín flexible, para calefón para la combustión de pellets. (material) | 1.000 | 425.14 | 425.14 |
| mt38cbh100b | Ud | Puesta en marcha y formación en el manejo de calefón de biomasa. (material) | 1.000 | 446.84 | 446.84 |
| mt38cbh052a | Ud | Kit básico de extractor flexible para pellets, formado por tubo extractor de 1 m de longitud y motor de accionamiento de 0,55 kW, para alimentación monofásica a 230 V, para sistema de alimentación de calefón de biomasa. (material) | 1.000 | 1316.27 | 1316.27 |
| mt38cbh076a | m | Tubo de ampliación de extractor flexible para pellets, para sistema de alimentación de calefón de biomasa. (material) | 3.000 | 241.30 | 723.90 |
| mt38cbh077a | m | Tubo de conexión de extractor flexible para pellets, para sistema de alimentación de calefón de biomasa. (material) | 1.000 | 47.24 | 47.24 |
| mt38cbh078a | m | Transportador helicoidal sinfín flexible, para sistema de alimentación de calefón de biomasa. (material) | 5.000 | 56.17 | 280.85 |
| mo004 | h | Técnico calefactor. (mano de obra) | 4.822 | 3.39 | 16.35 |
| mo103 | h | Ayudante calefactor. (mano de obra) | 4.822 | 2.06 | 9.93 |
| % | % | Costes directos complementarios | 2 % | 15872.60 | 317.45 |
|  |  | Costes directos |  |  | 16190.05 |
