# ZCV060

- Propiedad del archivo: CYPE INGENIEROS, S.A.
- Formato: FIEBDC-3/2002
- Ámbito geográfico: Ecuador
- Costes indirectos: 3.00 %
- Gastos generales: 13.00 %
- Beneficio industrial: 6.00 %
- IVA: 12.00 %

## Z Rehabilitación energética

### ZC Calefacción, climatización y A.C.S.

#### ZCV Unidades centralizadas de climatización

**ZCV060** Ud Rehabilitación energética de edificio mediante la colocación, en sustitución de equipo existente, de equipo aire-agua para producción de A.C.S., calefacción y refrigeración, para gas R-410A, alimentación monofásica (230V/50Hz), potencia calorífica nominal 8 kW, COP = 3,33, con depósito de A.C.S. de 270 litros.
Rehabilitación energética de edificio mediante la colocación, en sustitución de equipo existente, de equipo aire-agua para producción de A.C.S., calefacción y refrigeración, para gas R-410A, alimentación monofásica (230V/50Hz), potencia calorífica 8 kW y COP 3,33 con temperatura de bulbo húmedo del aire exterior 6°C y temperatura de salida del agua 45°C, potencia calorífica 8,3 kW y COP 4,08 con temperatura de bulbo húmedo del aire exterior 6°C y temperatura de salida del agua 35°C, potencia frigorífica 7,1 kW y EER 2,68 con temperatura de bulbo seco del aire exterior 35°C y temperatura de salida del agua 7°C, potencia frigorífica 10,7 kW y EER 3,35 con temperatura de bulbo seco del aire exterior 35°C y temperatura de salida del agua 18°C, formado por una unidad interior de 1760x600x650 mm, peso 140 kg, con depósito de A.C.S. de 270 litros y bomba de circulación, y una unidad exterior aire-agua con compresor de tipo rotativo, de 595x847x340 mm, peso 60 kg, nivel sonoro 48 dBA. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42mhi700aa | Ud | Equipo aire-agua para producción de A.C.S., calefacción y refrigeración, para gas R-410A, alimentación monofásica (230V/50Hz), potencia calorífica 8 kW y COP 3,33 con temperatura de bulbo húmedo del aire exterior 6°C y temperatura de salida del agua 45°C, potencia calorífica 8,3 kW y COP 4,08 con temperatura de bulbo húmedo del aire exterior 6°C y temperatura de salida del agua 35°C, potencia frigorífica 7,1 kW y EER 2,68 con temperatura de bulbo seco del aire exterior 35°C y temperatura de salida del agua 7°C, potencia frigorífica 10,7 kW y EER 3,35 con temperatura de bulbo seco del aire exterior 35°C y temperatura de salida del agua 18°C, formado por una unidad interior de 1760x600x650 mm, peso 140 kg, con depósito de A.C.S. de 270 litros y bomba de circulación, y una unidad exterior aire-agua con compresor de tipo rotativo, de 595x847x340 mm, peso 60 kg, nivel sonoro 48 dBA. (material) | 1.000 | 10277.39 | 10277.39 |
| mt37sve010c | Ud | Válvula de esfera de latón niquelado para roscar de 3/4". (material) | 1.000 | 6.95 | 6.95 |
| mt37sve010c | Ud | Válvula de esfera de latón niquelado para roscar de 3/4". | 1.000 | 6.95 | 6.95 |
| mt37sve010c | Ud | Válvula de esfera de latón niquelado para roscar de 3/4". | 2.000 | 6.95 | 13.90 |
| mo005 | h | Técnico instalador de climatización. (mano de obra) | 15.894 | 3.39 | 53.88 |
| mo104 | h | Ayudante instalador de climatización. (mano de obra) | 15.894 | 2.06 | 32.74 |
| % | % | Costes directos complementarios | 2 % | 10391.81 | 207.84 |
|  |  | Costes directos |  |  | 10599.65 |

| Código | Ud | Descripción | Precio |
|---|---|---|---|
| mo008 | h | Plomero. (mano de obra) | 3.39 |
| mo107 | h | Ayudante plomero. (mano de obra) | 2.06 |
