# Rehabilitación energética de fachada

- Propiedad del archivo: CYPE INGENIEROS, S.A.
- Formato: FIEBDC-3/2002
- Ámbito geográfico: Ecuador
- Costes indirectos: 3.00 %
- Gastos generales: 13.00 %
- Beneficio industrial: 6.00 %
- IVA: 12.00 %

## Z Rehabilitación energética

### ZV Cerramientos verticales: fachadas ventiladas

#### ZVC Sistemas de fachadas ventiladas de placas de yeso laminado o cemento

**ZVC030** m² Rehabilitación energética de fachada, mediante revestimiento exterior con cámara de aire ventilada, sistema Morcem Panel R "GRUPO PUMA" compuesto por aislamiento de panel rígido de lana mineral, no revestido, de 40 mm de espesor, fijado al soporte base y una estructura metálica de acero galvanizado de canales horizontales de 50x40 mm y 0,7 mm de espesor y montantes verticales de 50x50 mm y 0,7 mm de espesor con una modulación de 400 mm, fijada al soporte base con escuadras y creando una cámara de aire, sobre la que se atornilla una placa Securock de 12,7 mm de espesor, se coloca la malla de juntas y la malla de refuerzo, adheridas con mortero hidráulico, Morcem Panel "GRUPO PUMA", y se aplica como revestimiento, una capa de Fondo Morcemcril "GRUPO PUMA" y una capa de mortero acrílico Morcemcril "GRUPO PUMA", de 2 mm de espesor, color Blanco 100, acabado grueso.
Rehabilitación energética de fachada, mediante revestimiento exterior con cámara de aire ventilada, sistema Morcem Panel R "GRUPO PUMA" compuesto por aislamiento de panel rígido de lana mineral, no revestido, de 40 mm de espesor, resistencia térmica 1,15 m²K/W, conductividad térmica 0,034 W/(mK), colocado a tope para evitar puentes térmicos, fijado al soporte base y posterior sellado de todas las uniones entre paneles con cinta de sellado de juntas, y una estructura metálica de acero galvanizado de canales horizontales de 50x40 mm y 0,7 mm de espesor y montantes verticales de 50x50 mm y 0,7 mm de espesor con una modulación de 400 mm, fijada al soporte base con escuadras y creando una cámara de aire, sobre la que se coloca una lámina impermeabilizante y se atornilla una placa Securock de 12,7 mm de espesor, se coloca la malla de juntas y la malla de refuerzo antiálcalis, adheridas con mortero hidráulico, Morcem Panel "GRUPO PUMA", y se aplica como revestimiento, una capa de Fondo Morcemcril "GRUPO PUMA" y una capa de mortero acrílico Morcemcril "GRUPO PUMA", de 2 mm de espesor, color Blanco 100, acabado grueso. Entre los perfiles y la placa se colocará una barrera impermeable al agua. Incluso parte proporcional de banda elástica impermeable, tornillos y fijaciones. Totalmente montado.
Incluye: Replanteo. Colocación de la banda elástica impermeable. Fijación de las escuadras al soporte base. Corte y preparación del aislamiento. Fijación del aislamiento. Fijación de la estructura metálica. Colocación de la lámina impermeabilizante. Colocación y atornillado de la placa a la estructura. Tratamiento de huecos. Enrasado y alisado con mortero de juntas. Colocación de la malla de juntas. Extendido de la capa de mortero base y colocación de la malla. Aplicación de la capa de imprimación. Aplicación de la capa de mortero.
Criterio de medición de proyecto: Superficie medida según documentación gráfica de Proyecto, sin duplicar esquinas ni encuentros, deduciendo los huecos de superficie mayor de 3 m².
Criterio de medición de obra: Se medirá la superficie realmente ejecutada según especificaciones de Proyecto, sin duplicar esquinas ni encuentros, deduciendo los huecos de superficie mayor de 3 m².

| Código | Ud | Descripción | Rendimiento | Precio | Importe |
|---|---|---|---|---|---|
| mt12pcp010 | m | Banda elástica impermeable para sellado de juntas, sistema Morcem Panel "GRUPO PUMA", de 90 mm de anchura. (material) | 1.000 | 0.62 | 0.62 |
| mt12pap150 | Ud | Escuadra de acero galvanizado, sistema Morcem Panel "GRUPO PUMA", de 2 mm de espesor. (material) | 1.600 | 2.90 | 4.64 |
| mt12psg220 | Ud | Fijación compuesta por taco y tornillo 5x27. (material) | 3.200 | 0.06 | 0.19 |
| mt16lra020zo | m² | Panel rígido de lana mineral, no revestido, de 40 mm de espesor, resistencia térmica 1,15 m²K/W, conductividad térmica 0,034 W/(mK). (material) | 1.050 | 6.64 | 6.97 |
| mt16aaa020ab | Ud | Fijación mecánica para paneles aislantes de lana mineral, colocados directamente sobre la superficie soporte. (material) | 4.000 | 0.27 | 1.08 |
| mt16aaa030 | m | Cinta autoadhesiva para sellado de juntas. (material) | 0.440 | 0.40 | 0.18 |
| mt12pap030 | m | Montante de acero galvanizado tipo DX51D+Z275N, sistema Morcem Panel "GRUPO PUMA", de 50x50x0,7 mm. (material) | 2.750 | 2.85 | 7.84 |
| mt12pap020 | m | Canal de acero galvanizado tipo DX51D+Z275N, sistema Morcem Panel "GRUPO PUMA", de 50x40x0,7 mm. (material) | 0.700 | 2.56 | 1.79 |
| mt12pap070 | m² | Lámina impermeable al agua y permeable al vapor de agua, sistema Morcem Panel "GRUPO PUMA". (material) | 1.100 | 3.51 | 3.86 |
| mt12pap010a | m² | Placa de yeso laminado Securock con alma de yeso y caras revestidas con una lámina de fibra de vidrio de 12,7 mm de espesor. (material) | 1.000 | 15.34 | 15.34 |
| mt12pap040 | Ud | Tornillo, sistema Morcem Panel "GRUPO PUMA". (material) | 20.000 | 0.17 | 3.40 |
| mt12pap090a | kg | Mortero hidráulico, Morcem Panel "GRUPO PUMA", compuesto de cemento, aditivos orgánicos y cargas minerales. (material) | 5.000 | 1.38 | 6.90 |
| mt12pap050 | m | Malla de fibra de vidrio, antiálcalis, sistema Morcem Panel "GRUPO PUMA", para juntas. (material) | 2.100 | 0.43 | 0.90 |
| mt12pap100 | m² | Malla de fibra de vidrio, antiálcalis, sistema Morcem Panel "GRUPO PUMA", para refuerzo del mortero. (material) | 1.100 | 1.57 | 1.73 |
| mt28mop320a | kg | Fondo Morcemcril "GRUPO PUMA", compuesto por resinas acrílicas, pigmentos minerales y aditivos orgánicos e inorgánicos. (material) | 0.200 | 3.64 | 0.73 |
| mt28mop310aa | kg | Mortero acrílico Morcemcril "GRUPO PUMA", de 2 mm de espesor, color Blanco 100, acabado grueso, para revestimiento de paramentos exteriores, compuesto por resinas acrílicas, pigmentos minerales y aditivos orgánicos e inorgánicos. (material) | 2.200 | 3.87 | 8.51 |
| op00tal010 |  | Taladro. | 1.000 | 0.00 | 0.00 |
| op00ato010 |  | Atornillador. | 1.000 | 0.00 | 0.00 |
| mo053 | h | Colocador de aislantes. (mano de obra) | 0.162 | 5.19 | 0.84 |
| mo099 | h | Ayudante colocador de aislantes. (mano de obra) | 0.162 | 3.52 | 0.57 |
| mo051 | h | Montador de sistemas de fachadas prefabricadas. (mano de obra) | 1.115 | 5.19 | 5.79 |
| mo097 | h | Ayudante montador de sistemas de fachadas prefabricadas. (mano de obra) | 1.115 | 3.52 | 3.92 |
| % | % | Costes directos complementarios | 2 % | 75.80 | 1.52 |
|  |  | Costes directos |  |  | 77.32 |
