# Rehabilitación energética de fachada

- Propiedad del archivo: CYPE INGENIEROS, S.A.
- Formato: FIEBDC-3/2002
- Ámbito geográfico: Ecuador
- Costes indirectos: 3.00 %
- Gastos generales: 13.00 %
- Beneficio industrial: 6.00 %
- IVA: 12.00 %

## Z Rehabilitación energética

### ZV Cerramientos verticales: fachadas ventiladas

#### ZVM Sistemas de fachadas ventiladas metálicas

**ZVM010** m² Rehabilitación energética de fachada, mediante sistema de fachada ventilada, compuesto de plancha de acero con resistencia mejorada a la corrosión atmosférica (corten) S355J0WP, de 2,0 mm de espesor, cortada a medida para colocar con fijaciones mecánicas, con una masa superficial de 16,49 kg/m², sujeta con anclajes puntuales, regulables en las tres direcciones, de acero inoxidable AISI 304, fijados al paramento soporte con tacos especiales y aislamiento de panel de lana mineral, de 40 mm de espesor, revestido por una de sus caras con un velo negro, fijado mecánicamente sobre fachada existente.
Rehabilitación energética de fachada, mediante sistema de fachada ventilada, compuesto de plancha de acero con resistencia mejorada a la corrosión atmosférica (corten) S355J0WP, de 2,0 mm de espesor, cortada a medida para colocar con fijaciones mecánicas, con una masa superficial de 16,49 kg/m², sujeta con anclajes puntuales, regulables en las tres direcciones, de acero inoxidable AISI 304, fijados al paramento soporte de hormigón o mampostería (fck>=150 kp/cm²) con tacos especiales, y aislamiento de panel de lana mineral, de 40 mm de espesor, revestido por una de sus caras con un velo negro, resistencia térmica 1,1 m²K/W, conductividad térmica 0,035 W/(mK), colocado a tope para evitar puentes térmicos, fijado mecánicamente sobre fachada existente y posterior sellado de todas las uniones entre paneles con cinta de sellado de juntas. Incluso parte proporcional de replanteo, realización de orificios, protección de la entrada de agua en la parte superior y las esquinas de los paneles, revestimiento de dinteles, alféizares, jambas y mochetas, juntas, ejecución de encuentros y puntos singulares y limpieza final de la mampostería ejecutada.
Incluye: Limpieza y preparación de la superficie soporte de los anclajes. Corte y preparación del aislamiento. Fijación del aislamiento. Replanteo del despiece de las planchas y puntos de anclaje. Fijación de los anclajes al paramento soporte. Fijación de las planchas. Realización de todos los trabajos necesarios para la resolución de los huecos. Aplomado, nivelación y alineación de las planchas. Limpieza final del paramento.
Criterio de medición de proyecto: Superficie medida según documentación gráfica de Proyecto, deduciendo los huecos de superficie mayor de 2 m².
Criterio de medición de obra: Se medirá la superficie realmente ejecutada según especificaciones de Proyecto, deduciendo los huecos de superficie mayor de 2 m².

| Código | Ud | Descripción | Rendimiento | Precio | Importe |
|---|---|---|---|---|---|
| mt16lva070b | m² | Panel de lana mineral, de 40 mm de espesor, revestido por una de sus caras con un velo negro, resistencia térmica 1,1 m²K/W, conductividad térmica 0,035 W/(mK). (material) | 1.050 | 6.86 | 7.20 |
| mt16aaa020ab | Ud | Fijación mecánica para paneles aislantes de lana mineral, colocados directamente sobre la superficie soporte. (material) | 4.000 | 0.26 | 1.04 |
| mt16aaa030 | m | Cinta autoadhesiva para sellado de juntas. (material) | 0.440 | 0.39 | 0.17 |
| mt12pac010b | kg | Plancha de acero con resistencia mejorada a la corrosión atmosférica (corten) S355J0WP, de 2 mm de espesor, cortada a medida para colocar con fijaciones mecánicas. (material) | 16.490 | 2.35 | 38.75 |
| mt19paj120b4500 | m² | Subestructura soporte para hoja exterior de fachada ventilada de planchas de acero corten, formada por anclajes puntuales regulables en las tres direcciones, de acero inoxidable AISI 304, fijados al soporte de hormigón o mampostería (fck>=150 kp/cm²) con tacos especiales. (material) | 1.000 | 45.00 | 45.00 |
| op00tal010 |  | Taladro. | 1.000 | 0.00 | 0.00 |
| op00ato010 |  | Atornillador. | 1.000 | 0.00 | 0.00 |
| mo054 | h | Colocador de aislantes. (mano de obra) | 0.153 | 3.39 | 0.52 |
| mo101 | h | Ayudante colocador de aislantes. (mano de obra) | 0.153 | 2.07 | 0.32 |
| mo052 | h | Montador de sistemas de fachadas prefabricadas. (mano de obra) | 1.709 | 3.39 | 5.79 |
| mo099 | h | Ayudante montador de sistemas de fachadas prefabricadas. (mano de obra) | 1.454 | 2.07 | 3.01 |
| % | % | Costes directos complementarios | 2 % | 101.80 | 2.04 |
|  |  | Costes directos |  |  | 103.84 |
