# Relleno en trasdós

- Propiedad del archivo: CYPE Ingenieros S.A.
- Formato: FIEBDC-3/2016
- Programa: Generador de precios de la construcción. CYPE Ingenieros, S.A.
- Fecha: 16/10/2024
- Ámbito geográfico: Ecuador
- Divisa: USD
- Costes indirectos: 3 %
- Gastos generales: 13 %
- Beneficio industrial: 6 %
- IVA: 12 %

## A Adecuación del terreno

### AD Movimiento de tierras en edificación

#### ADR Rellenos y compactaciones

**ADR020** m³ Relleno en trasdós.
Relleno en trasdós de muro de hormigón, con zahorra natural caliza, y compactación en tongadas sucesivas de 30 cm de espesor máximo con bandeja vibrante de guiado manual, hasta alcanzar una densidad seca no inferior al 95% de la máxima obtenida en la prueba Proctor Modificado.
Criterio de valoración económica: El precio no incluye la realización de la prueba Proctor Modificado.
Incluye: Transporte y descarga del material de relleno a pie de tajo. Extendido del material de relleno en tongadas de espesor uniforme. Humectación o desecación de cada tongada. Compactación.
Criterio de medición de proyecto: Volumen medido sobre las secciones teóricas de la excavación, según documentación gráfica de Proyecto.
Criterio de medición de obra: Se medirá, en perfil compactado, el volumen realmente ejecutado según especificaciones de Proyecto, sin incluir los incrementos por excesos de excavación no autorizados.

| Código | Ud | Descripción | Rendimiento | Precio | Importe |
|---|---|---|---|---|---|
| mt01zah010a | t | Zahorra natural caliza. (material) | 2.2 | 13.61 | 29.942 |
| mq04dua020b | h | Dumper de descarga frontal de 2 t de carga útil. (maquinaria) | 0.07 | 11.38 | 0.797 |
| mq02rod010d | h | Bandeja vibrante de guiado manual, de 300 kg, anchura de trabajo 70 cm, reversible. (maquinaria) | 0.104 | 7.84 | 0.815 |
| mq02cia020j | h | Camión cisterna, de 8 m³ de capacidad. (maquinaria) | 0.007 | 130.33 | 0.912 |
| mo113 | h | Peón de albañil. (mano de obra) | 0.206 | 6.56 | 1.351 |
| % | % | Herramienta menor | 2 % | 33.817 | 0.676 |
|  |  | Costes directos |  |  | 34.493 |

Residuos:
- colocación: mt01zah010a Zahorra natural caliza; factor de residuo 0.00729141

## Recursos

**mt01zah010a** t Zahorra natural caliza
Datos técnicos: Coste energético 127.000 MJ; Emisión de CO2 7.000 kg; Código LER 01 04 08; Masa del elemento 1000 kg; Volumen 0.666667 m3
