# Solera ventilada de hormigón armado de 10 cm de espesor

- Propiedad del archivo: CYPE INGENIEROS, S.A.
- Formato: FIEBDC-3/2002
- Ámbito geográfico: Ecuador
- Divisa: USD
- Costes indirectos: 3.00 %
- Gastos generales: 13.00 %
- Beneficio industrial: 6.00 %
- IVA: 12.00 %

**ANS023** m² Solera ventilada de hormigón armado de 10 cm de espesor, con acabado superficial mediante fratasadora mecánica, sistema Dren "PANTALLAX", compuesta por lámina drenante nodular de polietileno de alta densidad (PEAD/HDPE), con nódulos de 8 mm de altura, con geotextil de polipropileno de 120 g/m² incorporado, fijada a losa de cimentación existente mediante fijaciones mecánicas; realizada con hormigón f'c=210 kg/cm² (21 MPa), clase de exposición F0 S0 P0 C0, tamaño máximo del agregado 12,5 mm, consistencia blanda, preparado en obra, y vaciado con medios manuales, y malla electrosoldada 10x10 cm y Ø 5-5 mm como armadura de reparto, colocada sobre separadores homologados. Incluso panel de poliestireno expandido de 3 cm de espesor, para la ejecución de juntas de dilatación.
Solera ventilada de hormigón armado de 10 cm de espesor, con acabado superficial mediante fratasadora mecánica, sistema Dren "PANTALLAX", compuesta por lámina drenante nodular de polietileno de alta densidad (PEAD/HDPE), con nódulos de 8 mm de altura, con geotextil de polipropileno de 120 g/m² incorporado, fijada a losa de cimentación existente mediante fijaciones mecánicas; realizada con hormigón f'c=210 kg/cm² (21 MPa), clase de exposición F0 S0 P0 C0, tamaño máximo del agregado 12,5 mm, consistencia blanda, preparado en obra, y vaciado con medios manuales, y malla electrosoldada 10x10 cm y Ø 5-5 mm como armadura de reparto, colocada sobre separadores homologados. Incluso panel de poliestireno expandido de 3 cm de espesor, para la ejecución de juntas de dilatación.
Incluye: Limpieza y preparación de la superficie. Colocación de la lámina drenante. Tendido de niveles mediante toques, maestras de hormigón o reglas. Riego de la superficie base. Formación de juntas de construcción y de dilatación. Colocación de la malla electrosoldada con separadores homologados. Preparación del hormigón. Vaciado, extendido y vibrado del hormigón. Conexión de los elementos exteriores. Curado del hormigón. Fratasado mecánico de la superficie.
Criterio de medición de proyecto: Superficie medida según documentación gráfica de Proyecto.
Criterio de medición de obra: Se medirá la superficie realmente ejecutada según especificaciones de Proyecto, sin deducir la superficie ocupada por las columnas situados dentro de su perímetro.

| Código | Ud | Descripción | Rendimiento | Precio | Importe |
|---|---|---|---|---|---|
| mt14gsp010a | m² | Lámina drenante nodular de polietileno de alta densidad (PEAD/HDPE), con nódulos de 8 mm de altura, con geotextil de polipropileno de 120 g/m² incorporado, resistencia a la compresión 200 kN/m² según ISO 604 y capacidad de drenaje 4,8 l/(s·m). (material) | 1.050 | 4.15 | 4.36 |
| mt08var060 | kg | Puntas de acero de 20x100 mm. (material) | 0.100 | 7.51 | 0.75 |
| mt07ame040p | m² | Malla electrosoldada con alambres longitudinales y transversales de 5 mm de diámetro espaciados 10x10 cm, según NTE-INEN-2209 y ASTM A 497. (material) | 1.100 | 3.80 | 4.18 |
| mt08aaa010a | m³ | Agua. (material) | 0.026 | 1.61 | 0.04 |
| mt01arg000c | m³ | Arena cribada. (material) | 0.060 | 7.21 | 0.43 |
| mt01arg001ce | m³ | Agregado grueso homogeneizado de tamaño máximo 12,5 mm. (material) | 0.060 | 12.02 | 0.72 |
| mt08cem000c | kg | Cemento gris en sacos. (material) | 47.084 | 0.15 | 7.06 |
| mt08adt030 | l | Aditivo plastificante para la reducción del agua de amasado del hormigón. (material) | 0.235 | 2.40 | 0.56 |
| mt07aco020g | Ud | Separador homologado para nervios en sitio en losas en una dirección. (material) | 3.000 | 0.06 | 0.18 |
| mt16pea020c | m² | Panel rígido de poliestireno expandido, mecanizado lateral recto, de 30 mm de espesor, resistencia térmica 0,8 m²K/W, conductividad térmica 0,036 W/(mK), para junta de dilatación. (material) | 0.050 | 2.92 | 0.15 |
| mq04dua020b | h | Dumper de descarga frontal de 2 t de carga útil. (maquinaria) | 0.022 | 9.12 | 0.20 |
| mq06vib020 | h | Regla vibrante de 3 m. (maquinaria) | 0.098 | 4.59 | 0.45 |
| mq06fra010 | h | Fratasadora mecánica de hormigón. (maquinaria) | 0.642 | 4.99 | 3.20 |
| mq06cor020 | h | Equipo para corte de juntas en soleras de hormigón. (maquinaria) | 0.117 | 9.35 | 1.09 |
| mq06hor010 | h | Concretera. (maquinaria) | 0.077 | 1.65 | 0.13 |
| mo020 | h | Albañil. (mano de obra) | 0.332 | 7.06 | 2.34 |
| mo077 | h | Ayudante de albañil. (mano de obra) | 0.332 | 4.50 | 1.49 |
| mo113 | h | Peón de albañil. (mano de obra) | 0.485 | 4.32 | 2.10 |
| mo112 | h | Peón especializado. (mano de obra) | 0.153 | 4.40 | 0.67 |
| % | % | Herramienta menor | 2 % | 30.10 | 0.60 |
|  |  | Costes directos |  |  | 30.70 |
