# Transporte, puesta en obra y retirada de equipo completo para inyecciones de resinas expansivas

- Propiedad del archivo: CYPE Ingenieros S.A.
- Formato: FIEBDC-3/2016
- Programa: Generador de precios de la construcción. CYPE Ingenieros, S.A.
- Fecha: 26/06/2024
- Ámbito geográfico: Ecuador
- Divisa: USD
- Costes indirectos: 3 %
- Gastos generales: 13 %
- Beneficio industrial: 6 %
- IVA: 12 %

## C Cimentaciones

### CZ Recalces

#### CZT Refuerzo del terreno con inyecciones

**CZT001** Ud Transporte, puesta en obra y retirada de equipo completo para inyecciones de resinas expansivas.
Transporte, puesta en obra y retirada de equipo completo para la realización de inyecciones de resinas expansivas a presión, mediante el empleo de tubos manguito, a una distancia de hasta 50 km.
Criterio de valoración económica: El precio incluye el desplazamiento a la obra del personal especializado y el transporte de los materiales.
Incluye: Transporte a la obra. Montaje del equipo. Desmontaje del equipo. Retirada del equipo.
Criterio de medición de proyecto: Número de unidades previstas, según documentación gráfica de Proyecto.
Criterio de medición de obra: Se medirá el número de unidades realmente ejecutadas según especificaciones de Proyecto.

| Código | Ud | Descripción | Rendimiento | Precio | Importe |
|---|---|---|---|---|---|
| mq03mpi010a | Ud | Transporte, puesta en obra y retirada de equipo completo para realización de inyecciones de resinas expansivas a presión, mediante el empleo de tubos-manguito, a una distancia de hasta 50 km. (maquinaria) | 1.159 | 1160.41 | 1344.915 |
| % | % | Herramienta menor | 2 % | 1344.915 | 26.898 |
|  |  | Costes directos |  |  | 1371.813 |
