# Desmontaje de canal visto de aluminio, de 350 mm de desarrollo máximo, con medios manuales, y carga manual sobre camión o contenedor

- Propiedad del archivo: CYPE INGENIEROS, S.A.
- Formato: FIEBDC-3/2002
- Ámbito geográfico: Ecuador
- Divisa: USD
- Costes indirectos: 3.00 %
- Gastos generales: 13.00 %
- Beneficio industrial: 6.00 %
- IVA: 12.00 %

**DIS040** m Desmontaje de canal visto de aluminio, de 350 mm de desarrollo máximo, con medios manuales, y carga manual sobre camión o contenedor.
Desmontaje de canal visto de aluminio, de 350 mm de desarrollo máximo, con medios manuales, y carga manual sobre camión o contenedor.
Incluye: Desmontaje del elemento. Obturación de las conducciones conectadas al elemento. Retirada y acopio del material desmontado. Limpieza de los restos de obra. Carga manual del material desmontado y restos de obra sobre camión o contenedor.
Criterio de medición de proyecto: Longitud medida en proyección horizontal, según documentación gráfica de Proyecto.
Criterio de medición de obra: Se medirá, en proyección horizontal, la longitud realmente desmontada según especificaciones de Proyecto.
Criterio de valoración económica: El precio incluye el desmontaje del material de sujeción, de los accesorios y de las piezas especiales y la obturación de las conducciones conectadas al elemento.

| Código | Ud | Descripción | Rendimiento | Precio | Importe |
|---|---|---|---|---|---|
| mo113 | h | Peón de albañil. (mano de obra) | 0.317 | 4.42 | 1.40 |
| % | % | Herramienta menor | 2 % | 1.40 | 0.03 |
|  |  | Costes directos |  |  | 1.43 |
