# Aplicación manual de mortero cementoso

- Propiedad del archivo: CYPE INGENIEROS, S.A.
- Formato: FIEBDC-3/2002
- Ámbito geográfico: Ecuador
- Divisa: USD
- Costes indirectos: 3.00 %
- Gastos generales: 13.00 %
- Beneficio industrial: 6.00 %
- IVA: 12.00 %

**EHY032** l Aplicación manual de mortero cementoso, de alta resistencia mecánica y de fraguado rápido (5 minutos), con una resistencia a compresión a 28 días mayor o igual a 50 N/mm², compuesto de cementos especiales, agregados seleccionados y aditivos, exento de cloruros, con acabado superficial alisado con llana, para ejecución de anclaje o fijación en reparación no estructural de edificios y estructuras de hormigón.
Aplicación manual de mortero cementoso, de alta resistencia mecánica y de fraguado rápido (5 minutos), con una resistencia a compresión a 28 días mayor o igual a 50 N/mm², compuesto de cementos especiales, agregados seleccionados y aditivos, exento de cloruros, con acabado superficial alisado con llana, para ejecución de anclaje o fijación en reparación no estructural de edificios y estructuras de hormigón.
Incluye: Humectación de la superficie soporte. Preparación de la mezcla. Aplicación del producto. Curado.
Criterio de medición de proyecto: Volumen medido según documentación gráfica de Proyecto.
Criterio de medición de obra: Se medirá el volumen realmente ejecutado según especificaciones de Proyecto.

| Código | Ud | Descripción | Rendimiento | Precio | Importe |
|---|---|---|---|---|---|
| mt09reh096a | kg | Mortero cementoso, de alta resistencia mecánica y de fraguado rápido (5 minutos), con una resistencia a compresión a 28 días mayor o igual a 50 N/mm², con resistencia a la intemperie y alta resistencia a ciclos de congelamiento y deshielo, para anclajes y fijaciones en reparaciones no estructurales del hormigón. (material) | 2.100 | 1.61 | 3.38 |
| mo020 | h | Albañil. (mano de obra) | 0.034 | 7.06 | 0.24 |
| mo113 | h | Peón de albañil. (mano de obra) | 0.034 | 4.32 | 0.15 |
| % | % | Herramienta menor | 2 % | 3.77 | 0.08 |
|  |  | Costes directos |  |  | 3.85 |
