# Revestimiento de frente de losa, de acero galvanizado

- Propiedad del archivo: CYPE Ingenieros S.A.
- Formato: FIEBDC-3/2016
- Programa: Generador de precios de la construcción. CYPE Ingenieros, S.A.
- Fecha: 26/06/2024
- Ámbito geográfico: Ecuador
- Divisa: USD
- Costes indirectos: 3 %
- Gastos generales: 13 %
- Beneficio industrial: 6 %
- IVA: 12 %

## H Remates y ayudas

### HR Remates de fachada

#### HRA De acero galvanizado

**HRA020** m Revestimiento de frente de losa, de acero galvanizado.
Revestimiento de frente de losa de lámina plegada de acero galvanizado, de 1,5 mm de espesor, 500 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para láminas metálicas. (material) | 1.69 | 8.71 | 14.720 |
| mt20ffm020o | m | Frente de losa de lámina plegada de acero galvanizado, de 1,5 mm de espesor, 500 mm de desarrollo y 2 pliegues. (material) | 1.05 | 7.29 | 7.655 |
| mt22www010b | Ud | Cartucho de 290 ml de sellador adhesivo monocomponente, neutro, superelástico, a base de polímero MS, color gris, con resistencia a la intemperie y a los rayos UV y elongación hasta rotura 750%. (material) | 0.2 | 7 | 1.400 |
| mo018 | h | Cerrajero. (mano de obra) | 0.196 | 10.47 | 2.052 |
| mo059 | h | Ayudante cerrajero. (mano de obra) | 0.098 | 6.64 | 0.651 |
| % | % | Herramienta menor | 2 % | 26.478 | 0.530 |
|  |  | Costes directos |  |  | 27.008 |

Residuos:
- colocación: mt20wwr010 Adhesivo bituminoso de aplicación en frío, para láminas metálicas; factor de residuo 0.07
- colocación: mt20ffm020o Frente de losa de lámina plegada de acero galvanizado, de 1,5 mm de espesor, 500 mm de desarrollo y 2 pliegues; factor de residuo 0.0053
- colocación: mt22www010b; factor de residuo 0.06

## Recursos

**mt20wwr010** kg Adhesivo bituminoso de aplicación en frío, para láminas metálicas
Datos técnicos: Coste energético 56.035 MJ; Emisión de CO2 0.662 kg; Código LER 17 03 02; Masa del elemento 1 kg; Volumen 0.001 m3
Residuos:
- embalaje: re170203 Plástico. (componente de residuo); rendimiento 0.04 kg; Código LER 17 02 03; Masa del elemento 1 kg; Volumen 0.001667 m3

**mt20ffm020o** m Frente de losa de lámina plegada de acero galvanizado, de 1,5 mm de espesor, 500 mm de desarrollo y 2 pliegues
Datos técnicos: Coste energético 147.610 MJ; Emisión de CO2 15.014 kg; Código LER 17 04 05; Masa del elemento 5.85 kg; Volumen 0.002786 m3
Residuos:
- embalaje: re170203 Plástico; rendimiento 0.008 kg

**mt22www010b** Ud Cartucho de 290 ml de sellador adhesivo monocomponente
Datos técnicos: Coste energético 70.388 MJ; Emisión de CO2 3.428 kg; Código LER 17 09 04; Masa del elemento 0.421 kg; Volumen 0.000281 m3
Residuos:
- embalaje: re170203 Plástico; rendimiento 0.1 kg
