# Panel para sistema de calefacción y refrigeración por techo radiante, con cielo raso registrable

- Propiedad del archivo: CYPE Ingenieros S.A.
- Formato: FIEBDC-3/2016
- Programa: Generador de precios de la construcción. CYPE Ingenieros, S.A.
- Fecha: 26/06/2024
- Ámbito geográfico: Ecuador
- Divisa: USD
- Costes indirectos: 3 %
- Gastos generales: 13 %
- Beneficio industrial: 6 %
- IVA: 12 %

## I Instalaciones

### IC Calefacción, refrigeración, climatización y A.C.S.

#### ICE Emisores por agua para calefacción y refrigeración

**ICE022** Ud Panel para sistema de calefacción y refrigeración por techo radiante, con cielo raso registrable.
Panel refrigerante, de grafito expandido, para cielo raso registrable, de 1200x600 mm, con circuito integrado de tubo de polietileno reticulado (PE-X) con barrera de oxígeno, de 10 mm de diámetro y 1,5 mm de espesor, con capa de absorción acústica de fibra de vidrio y carcasa metálica blanca, Euroclase C-s2, d0 de reacción al fuego para sistema de calefacción y refrigeración por techo radiante; suspendido de la losa con perfilería vista. Totalmente montado, conexionado y probado.
Criterio de valoración económica: El precio no incluye la estructura soporte.
Incluye: Colocación de los paneles.
Criterio de medición de proyecto: Número de unidades previstas, según documentación gráfica de Proyecto.
Criterio de medición de obra: Se medirá el número de unidades realmente ejecutadas según especificaciones de Proyecto.

| Código | Ud | Descripción | Rendimiento | Precio | Importe |
|---|---|---|---|---|---|
| mt38etu005a | Ud | Panel refrigerante, de grafito expandido, para cielo raso registrable, de 1200x600 mm, con circuito integrado de tubo de polietileno reticulado (PE-X) con barrera de oxígeno, de 10 mm de diámetro y 1,5 mm de espesor, con capa de absorción acústica de fibra de vidrio y carcasa metálica blanca, Euroclase C-s2, d0 de reacción al fuego. (material) | 1 | 178.17 | 178.170 |
| mo004 | h | Técnico calefactor. (mano de obra) | 0.088 | 10.62 | 0.935 |
| mo103 | h | Ayudante calefactor. (mano de obra) | 0.044 | 6.62 | 0.291 |
| % | % | Herramienta menor | 2 % | 179.396 | 3.588 |
|  |  | Costes directos |  |  | 182.984 |
