# Deshumidificador de condensación

- Propiedad del archivo: CYPE Ingenieros S.A.
- Formato: FIEBDC-3/2016
- Programa: Generador de precios de la construcción. CYPE Ingenieros, S.A.
- Fecha: 26/06/2024
- Ámbito geográfico: Ecuador
- Divisa: USD
- Costes indirectos: 3 %
- Gastos generales: 13 %
- Beneficio industrial: 6 %
- IVA: 12 %

## I Instalaciones

### IC Calefacción, refrigeración, climatización y A.C.S.

#### ICF Unidades no autónomas para climatización

**ICF100** Ud Deshumidificador de condensación.
Deshumidificador para cielo raso, caudal de aire nominal 1000 m³/h, dimensiones 875x398x761 mm, presión de aire nominal 100 Pa, deshumidificación 50,2 l/24h (agua a 15°C, aire a 26°C, humedad relativa 65%), con posibilidad de apoyo de potencia frigorífica sensible, compuesto por unidad frigorífica completa con compresor hermético rotativo y refrigerante R-407C, ventilador centrífugo de 3 velocidades, batería de pretratamiento, batería de postratamiento, envolvente de lámina zincada, tablero eléctrico de alimentación con placa electrónica de control y gestión. Totalmente montado, conexionado y puesto en marcha por la empresa instaladora para la comprobación de su correcto funcionamiento.
Incluye: Replanteo de la unidad. Colocación y fijación de la unidad. Conexionado con las redes de conducción de agua, eléctrica y de recogida de condensados. Puesta en marcha.
Criterio de medición de proyecto: Número de unidades previstas, según documentación gráfica de Proyecto.
Criterio de medición de obra: Se medirá el número de unidades realmente ejecutadas según especificaciones de Proyecto.

| Código | Ud | Descripción | Rendimiento | Precio | Importe |
|---|---|---|---|---|---|
| mt38rdz910p | Ud | Deshumidificador para cielo raso, caudal de aire nominal 1000 m³/h, dimensiones 875x398x761 mm, presión de aire nominal 100 Pa, deshumidificación 50,2 l/24h (agua a 15°C, aire a 26°C, humedad relativa 65%), con posibilidad de apoyo de potencia frigorífica sensible, compuesto por unidad frigorífica completa con compresor hermético rotativo y refrigerante R-407C, ventilador centrífugo de 3 velocidades, batería de pretratamiento, batería de postratamiento, envolvente de lámina zincada, tablero eléctrico de alimentación con placa electrónica de control y gestión. (material) | 1 | 4677.89 | 4677.890 |
| mo005 | h | Técnico instalador de climatización. (mano de obra) | 3.663 | 10.62 | 38.901 |
| mo104 | h | Ayudante instalador de climatización. (mano de obra) | 3.663 | 6.62 | 24.249 |
| % | % | Herramienta menor | 2 % | 4741.040 | 94.821 |
|  |  | Costes directos |  |  | 4835.861 |

## Recursos

**mt38rdz910p** Ud Deshumidificador para cielo raso
Datos técnicos: Coste energético 717.636 MJ; Emisión de CO2 37.303 kg
Residuos:
- embalaje: re150101 Envases de papel y cartón. (componente de residuo); rendimiento 0.086 kg; Código LER 15 01 01; Masa del elemento 1 kg; Volumen 0.001333 m3
