# Emisor eléctrico para sistema de calefacción por techo radiante, con cielo raso continuo

- Propiedad del archivo: CYPE Ingenieros S.A.
- Formato: FIEBDC-3/2016
- Programa: Generador de precios de la construcción. CYPE Ingenieros, S.A.
- Fecha: 26/06/2024
- Ámbito geográfico: Ecuador
- Divisa: USD
- Costes indirectos: 3 %
- Gastos generales: 13 %
- Beneficio industrial: 6 %
- IVA: 12 %

## I Instalaciones

### IC Calefacción, refrigeración, climatización y A.C.S.

#### ICM Emisores eléctricos para calefacción

**ICM050** Ud Emisor eléctrico para sistema de calefacción por techo radiante, con cielo raso continuo.
Film radiante eléctrico, suministrado en rollo, para sistema de calefacción por techo radiante, con cielo raso continuo, potencia 64 W (80 W/m²), dimensiones 500x1600 mm, alimentación monofásica a 230 V.
Incluye: Apoyo del emisor en los soportes del cielo raso. Conexionado y comprobación de su correcto funcionamiento.
Criterio de medición de proyecto: Número de unidades previstas, según documentación gráfica de Proyecto.
Criterio de medición de obra: Se medirá el número de unidades realmente ejecutadas según especificaciones de Proyecto.

| Código | Ud | Descripción | Rendimiento | Precio | Importe |
|---|---|---|---|---|---|
| mt38ilo105amb1 | Ud | Film radiante eléctrico, suministrado en rollo, para sistema de calefacción por techo radiante, con cielo raso continuo, potencia 64 W (80 W/m²), dimensiones 500x1600 mm, alimentación monofásica a 230 V. (material) | 1 | 67.08 | 67.080 |
| mo004 | h | Técnico calefactor. (mano de obra) | 0.12 | 10.62 | 1.274 |
| mo103 | h | Ayudante calefactor. (mano de obra) | 0.06 | 6.62 | 0.397 |
| % | % | Herramienta menor | 2 % | 68.751 | 1.375 |
|  |  | Costes directos |  |  | 70.126 |
