# Manguito de lámina galvanizada de 203 mm de diámetro, para la fijación de tubo flexible a ductos de climatización. Incluso cinta de aluminio y elementos de fijación

- Propiedad del archivo: CYPE INGENIEROS, S.A.
- Formato: FIEBDC-3/2002
- Ámbito geográfico: Ecuador
- Divisa: USD
- Costes indirectos: 3.00 %
- Gastos generales: 13.00 %
- Beneficio industrial: 6.00 %
- IVA: 12.00 %

**ICR026** Ud Manguito de lámina galvanizada de 203 mm de diámetro, para la fijación de tubo flexible a ductos de climatización. Incluso cinta de aluminio y elementos de fijación.
Manguito de lámina galvanizada de 203 mm de diámetro, para la fijación de tubo flexible a ductos de climatización. Incluso cinta de aluminio y elementos de fijación.
Incluye: Colocación y fijación de las piezas especiales a la red de ductos.
Criterio de medición de proyecto: Número de unidades previstas, según documentación gráfica de Proyecto.
Criterio de medición de obra: Se medirá el número de unidades realmente ejecutadas según especificaciones de Proyecto.

| Código | Ud | Descripción | Rendimiento | Precio | Importe |
|---|---|---|---|---|---|
| mt42coi135e | Ud | Manguito de lámina galvanizada de 203 mm de diámetro, para la fijación de tubo flexible a ductos de climatización. (material) | 1.050 | 6.34 | 6.66 |
| mt42con020 | m | Cinta autoadhesiva de aluminio, de 50 micras de espesor y 65 mm de anchura, a base de resinas acrílicas, para el sellado y fijación del aislamiento. (material) | 0.702 | 0.28 | 0.20 |
| mt42con135 | Ud | Brida y soporte para fijación de tubos flexibles para conducción de aire en instalaciones de climatización. (material) | 0.700 | 2.18 | 1.53 |
| mo005 | h | Técnico instalador de climatización. (mano de obra) | 0.121 | 7.38 | 0.89 |
| mo104 | h | Ayudante instalador de climatización. (mano de obra) | 0.121 | 4.59 | 0.56 |
| % | % | Herramienta menor | 2 % | 9.84 | 0.20 |
|  |  | Costes directos |  |  | 10.04 |
