# Suministro e instalación en techo de recuperador entálpico aire-aire

- Propiedad del archivo: CYPE INGENIEROS, S.A.
- Formato: FIEBDC-3/2002
- Ámbito geográfico: Ecuador
- Divisa: USD
- Costes indirectos: 3.00 %
- Gastos generales: 13.00 %
- Beneficio industrial: 6.00 %
- IVA: 12.00 %

**ICR113** Ud Suministro e instalación en techo de recuperador entálpico aire-aire, modelo para montaje horizontal, de dimensiones 810x1189x1189 mm, peso 143 kg, caudal de aire a velocidad máxima 2000 m³/h, consumo eléctrico de los ventiladores 1154 W con alimentación monofásica a 230 V, presión estática a velocidad máxima/mínima 143/116 Pa, presión sonora a velocidad máxima/mínima a 1,5 m 42,5/41 dBA, eficiencia térmica a velocidad máxima/mínima 73,5/77,5%, diámetro de los ductos 250 mm, conectable a una red TCC-Link, con cambio de modo automático de operación de recuperación a free-cooling o viceversa y configuración desde el mando a distancia del caudal y presión de aire, rearme automático y alarma de filtros sucios.
Suministro e instalación en techo de recuperador entálpico aire-aire, modelo para montaje horizontal, de dimensiones 810x1189x1189 mm, peso 143 kg, caudal de aire a velocidad máxima 2000 m³/h, consumo eléctrico de los ventiladores 1154 W con alimentación monofásica a 230 V, presión estática a velocidad máxima/mínima 143/116 Pa, presión sonora a velocidad máxima/mínima a 1,5 m 42,5/41 dBA, eficiencia térmica a velocidad máxima/mínima 73,5/77,5%, diámetro de los ductos 250 mm, conectable a una red TCC-Link, con cambio de modo automático de operación de recuperación a free-cooling o viceversa y configuración desde el mando a distancia del caudal y presión de aire, rearme automático y alarma de filtros sucios.
Incluye: Replanteo. Colocación y fijación. Conexionado y comprobación de su correcto funcionamiento.
Criterio de medición de proyecto: Número de unidades previstas, según documentación gráfica de Proyecto.
Criterio de medición de obra: Se medirá el número de unidades realmente ejecutadas según especificaciones de Proyecto.

| Código | Ud | Descripción | Rendimiento | Precio | Importe |
|---|---|---|---|---|---|
| mt42tsb305i | Ud | Recuperador entálpico aire-aire, modelo para montaje horizontal, de dimensiones 810x1189x1189 mm, peso 143 kg, caudal de aire a velocidad máxima 2000 m³/h, consumo eléctrico de los ventiladores 1154 W con alimentación monofásica a 230 V, presión estática a velocidad máxima/mínima 143/116 Pa, presión sonora a velocidad máxima/mínima a 1,5 m 42,5/41 dBA, eficiencia térmica a velocidad máxima/mínima 73,5/77,5%, diámetro de los ductos 250 mm, conectable a una red TCC-Link, con cambio de modo automático de operación de recuperación a free-cooling o viceversa y configuración desde el mando a distancia del caudal y presión de aire, rearme automático y alarma de filtros sucios. (material) | 1.000 | 8969.70 | 8969.70 |
| mo005 | h | Técnico instalador de climatización. (mano de obra) | 1.936 | 7.27 | 14.07 |
| mo104 | h | Ayudante instalador de climatización. (mano de obra) | 1.936 | 4.49 | 8.69 |
| % | % | Herramienta menor | 2 % | 8992.46 | 179.85 |
|  |  | Costes directos |  |  | 9172.31 |
