# Vaso de expansión para circuito de calefacción

- Propiedad del archivo: CYPE Ingenieros S.A.
- Formato: FIEBDC-3/2016
- Programa: Generador de precios de la construcción. CYPE Ingenieros, S.A.
- Fecha: 26/06/2024
- Ámbito geográfico: Ecuador
- Divisa: USD
- Costes indirectos: 3 %
- Gastos generales: 13 %
- Beneficio industrial: 6 %
- IVA: 12 %

## I Instalaciones

### IC Calefacción, refrigeración, climatización y A.C.S.

#### ICS Sistemas de conducción de agua

**ICS040** Ud Vaso de expansión para circuito de calefacción.
Vaso de expansión, capacidad 8 l, de 205 mm de altura y 270 mm de diámetro, con rosca de 3/4" de diámetro y 10 bar de presión. Incluso manómetro y elementos de montaje y conexión necesarios para su correcto funcionamiento.
Incluye: Replanteo. Colocación. Conexión a la red de distribución. Comprobación de su correcto funcionamiento.
Criterio de medición de proyecto: Número de unidades previstas, según documentación gráfica de Proyecto.
Criterio de medición de obra: Se medirá el número de unidades realmente ejecutadas según especificaciones de Proyecto.

| Código | Ud | Descripción | Rendimiento | Precio | Importe |
|---|---|---|---|---|---|
| mt38vex010b | Ud | Vaso de expansión, capacidad 8 l, de 205 mm de altura y 270 mm de diámetro, con rosca de 3/4" de diámetro y 10 bar de presión. (material) | 1 | 27.29 | 27.290 |
| mt38vex015 | Ud | Conexión para vasos de expansión, formada por soportes y latiguillos de conexión. (material) | 1 | 86.88 | 86.880 |
| mt42www040 | Ud | Manómetro con baño de glicerina y diámetro de esfera de 100 mm, con toma vertical, para montaje roscado de 1/2", escala de presión de 0 a 5 bar. (material) | 1 | 60.91 | 60.910 |
| mo004 | h | Técnico calefactor. (mano de obra) | 0.788 | 10.62 | 8.369 |
| mo103 | h | Ayudante calefactor. (mano de obra) | 0.788 | 6.62 | 5.217 |
| % | % | Herramienta menor | 2 % | 188.666 | 3.773 |
|  |  | Costes directos |  |  | 192.439 |

## Recursos

**mt38vex010b** Ud Vaso de expansión
Datos técnicos: Coste energético 38.144 MJ; Emisión de CO2 3.182 kg
Residuos:
- embalaje: re150101 Envases de papel y cartón. (componente de residuo); rendimiento 1.463 kg; Código LER 15 01 01; Masa del elemento 1 kg; Volumen 0.001333 m3
