# Purgador de aire

- Propiedad del archivo: CYPE Ingenieros S.A.
- Formato: FIEBDC-3/2016
- Programa: Generador de precios de la construcción. CYPE Ingenieros, S.A.
- Fecha: 26/06/2024
- Ámbito geográfico: Ecuador
- Divisa: USD
- Costes indirectos: 3 %
- Gastos generales: 13 %
- Beneficio industrial: 6 %
- IVA: 12 %

## I Instalaciones

### IC Calefacción, refrigeración, climatización y A.C.S.

#### ICS Sistemas de conducción de agua

**ICS080** Ud Purgador de aire.
Purgador automático de aire de gran capacidad con boya y rosca de 1 1/4" de diámetro, cuerpo y tapa de fundición GG25, para una presión máxima de trabajo de 25 bar y una temperatura máxima de 90°C. Incluso elementos de montaje y accesorios necesarios para su correcto funcionamiento.
Incluye: Replanteo. Colocación. Conexionado. Comprobación de su correcto funcionamiento.
Criterio de medición de proyecto: Número de unidades previstas, según documentación gráfica de Proyecto.
Criterio de medición de obra: Se medirá el número de unidades realmente ejecutadas según especificaciones de Proyecto.

| Código | Ud | Descripción | Rendimiento | Precio | Importe |
|---|---|---|---|---|---|
| mt37sgl025c | Ud | Purgador automático de aire de gran capacidad con boya y rosca de 1 1/4" de diámetro, cuerpo y tapa de fundición GG25, para una presión máxima de trabajo de 25 bar y una temperatura máxima de 90°C. (material) | 1 | 400.81 | 400.810 |
| mt38www012 | Ud | Material auxiliar para instalaciones de calefacción y A.C.S. (material) | 0.05 | 2.96 | 0.148 |
| mo004 | h | Técnico calefactor. (mano de obra) | 0.121 | 10.62 | 1.285 |
| mo103 | h | Ayudante calefactor. (mano de obra) | 0.121 | 6.62 | 0.801 |
| % | % | Herramienta menor | 2 % | 403.044 | 8.061 |
|  |  | Costes directos |  |  | 411.105 |

## Recursos

**mt37sgl025c** Ud Purgador automático de aire de gran capacidad con boya y rosca de 1 1/4" de diámetro
Datos técnicos: Coste energético 72.736 MJ; Emisión de CO2 4.603 kg
Residuos:
- embalaje: re150101 Envases de papel y cartón. (componente de residuo); rendimiento 0.086 kg; Código LER 15 01 01; Masa del elemento 1 kg; Volumen 0.001333 m3
