# Controlador para conexión de climatizadora (UTA) de expansión directa con unidad exterior de aire acondicionado

- Propiedad del archivo: CYPE Ingenieros S.A.
- Formato: FIEBDC-3/2016
- Programa: Generador de precios de la construcción. CYPE Ingenieros, S.A.
- Fecha: 26/06/2024
- Ámbito geográfico: Ecuador
- Divisa: USD
- Costes indirectos: 3 %
- Gastos generales: 13 %
- Beneficio industrial: 6 %
- IVA: 12 %

## I Instalaciones

### IC Calefacción, refrigeración, climatización y A.C.S.

#### ICT Unidades de tratamiento de aire (climatizadoras)

**ICT300** Ud Controlador para conexión de climatizadora (UTA) de expansión directa con unidad exterior de aire acondicionado.
Caja de control para conexión de climatizadora (UTA) de expansión directa con unidad exterior de expansión directa, con contactos de salida de funcionamiento, salida de funcionamiento del ventilador, salida de alarma, entrada externa para el encendido y apagado y entrada para detención de emergencia, y control remoto. Totalmente montado, conexionado y probado.
Incluye: Replanteo. Colocación y fijación de los elementos. Conexionado.
Criterio de medición de proyecto: Número de unidades previstas, según documentación gráfica de Proyecto.
Criterio de medición de obra: Se medirá el número de unidades realmente ejecutadas según especificaciones de Proyecto.

| Código | Ud | Descripción | Rendimiento | Precio | Importe |
|---|---|---|---|---|---|
| mt42tsb310a | Ud | Caja de control para conexión de climatizadora (UTA) de expansión directa con unidad exterior de expansión directa, con contactos de salida de funcionamiento, salida de funcionamiento del ventilador, salida de alarma, entrada externa para el encendido y apagado y entrada para detención de emergencia, y control remoto. (material) | 1 | 1617.37 | 1617.370 |
| mo005 | h | Técnico instalador de climatización. (mano de obra) | 1.221 | 10.62 | 12.967 |
| mo104 | h | Ayudante instalador de climatización. (mano de obra) | 1.221 | 6.62 | 8.083 |
| % | % | Herramienta menor | 2 % | 1638.420 | 32.768 |
|  |  | Costes directos |  |  | 1671.188 |
