# Luminaria tipo Downlight. Instalación en superficie

- Propiedad del archivo: CYPE Ingenieros S.A.
- Formato: FIEBDC-3/2016
- Programa: Generador de precios de la construcción. CYPE Ingenieros, S.A.
- Fecha: 26/09/2023
- Ámbito geográfico: Ecuador
- Divisa: USD
- Costes indirectos: 3 %
- Gastos generales: 13 %
- Beneficio industrial: 6 %
- IVA: 12 %

## I Instalaciones

### II Iluminación

#### III Interior

**III110** Ud Luminaria tipo Downlight. Instalación en superficie.
Luminaria cuadrada de techo Downlight de óptica orientable, de 100x100x71 mm, para 1 led de 4 W, de color blanco frío (6300K); con marco exterior y cuerpo interior de aluminio inyectado, acabado termoesmaltado, de color blanco; protección IP67 y aislamiento clase F. Instalación en superficie. Incluso lámparas.
Incluye: Replanteo. Montaje, conexionado y comprobación de su correcto funcionamiento.
Criterio de medición de proyecto: Número de unidades previstas, según documentación gráfica de Proyecto.
Criterio de medición de obra: Se medirá el número de unidades realmente ejecutadas según especificaciones de Proyecto.

| Código | Ud | Descripción | Rendimiento | Precio | Importe |
|---|---|---|---|---|---|
| mt34ode440B | Ud | Luminaria cuadrada de techo Downlight de óptica orientable, de 100x100x71 mm, para 1 led de 4 W, de color blanco frío (6300K); con marco exterior y cuerpo interior de aluminio inyectado, acabado termoesmaltado, de color blanco; protección IP67 y aislamiento clase F. (material) | 1 | 259.34 | 259.340 |
| mo003 | h | Electricista. (mano de obra) | 0.181 | 9.71 | 1.758 |
| mo102 | h | Ayudante electricista. (mano de obra) | 0.181 | 6.04 | 1.093 |
| % | % | Herramienta menor | 2 % | 262.191 | 5.244 |
|  |  | Costes directos |  |  | 267.435 |

## Recursos

**mt34ode440B** Ud Luminaria cuadrada de techo Downlight de óptica orientable
Datos técnicos: Coste energético 26.609 MJ; Emisión de CO2 1.896 kg
Residuos:
- embalaje: re150101 Envases de papel y cartón. (componente de residuo); rendimiento 0.178 kg; Código LER 15 01 01; Masa del elemento 1 kg; Volumen 0.001333 m3
- embalaje: re170203 Plástico. (componente de residuo); rendimiento 0.089 kg; Código LER 17 02 03; Masa del elemento 1 kg; Volumen 0.001667 m3
