# Sistema de protección pasiva contra incendios de ducto metálico horizontal de ventilación

- Propiedad del archivo: CYPE INGENIEROS, S.A.
- Formato: FIEBDC-3/2002
- Ámbito geográfico: Ecuador
- Divisa: USD
- Costes indirectos: 3.00 %
- Gastos generales: 13.00 %
- Beneficio industrial: 6.00 %
- IVA: 12.00 %

**IOJ031** m² Sistema de protección pasiva contra incendios de ducto metálico horizontal de ventilación, protegido en sus 4 caras, para garantizar una resistencia al fuego interior de 120 minutos y una resistencia al fuego exterior de 180 minutos, sistema K271.es "KNAUF", mediante recubrimiento con placas de yeso laminado Fireboard GM-F, fijadas con grapas. Incluso estructura soporte, elementos de fijación, pasta y cinta para el tratamiento de juntas.
Sistema de protección pasiva contra incendios de ducto metálico horizontal de ventilación, protegido en sus 4 caras, para garantizar una resistencia al fuego interior de 120 minutos y una resistencia al fuego exterior de 180 minutos, sistema K271.es "KNAUF", mediante recubrimiento con placas de yeso laminado Fireboard GM-F, fijadas con grapas. Incluso estructura soporte, elementos de fijación, pasta y cinta para el tratamiento de juntas.
Incluye: Replanteo. Marcado, montaje y posterior anclaje de la estructura soporte. Corte y ajuste de las placas. Montaje y fijación de las placas, formando el recubrimiento del ducto. Tratamiento de juntas.
Criterio de medición de proyecto: Superficie medida según documentación gráfica de Proyecto.
Criterio de medición de obra: Se medirá la superficie realmente ejecutada según especificaciones de Proyecto.

| Código | Ud | Descripción | Rendimiento | Precio | Importe |
|---|---|---|---|---|---|
| mt41www050 | Ud | Repercusión, por m², de estructura soporte para el recubrimiento con placas de yeso laminado de los ductos autoportantes de ventilación. (material) | 1.000 | 3.48 | 3.48 |
| mt12pmk010c | m² | Placa de yeso laminado reforzada con tejido de fibra GM-F / 1200 / 2600 / 25 / con los bordes longitudinales cuadrados, especial Fireboard GM-F "KNAUF" con alma de yeso y caras revestidas con una lámina de fibra de vidrio; Euroclase A1 de reacción al fuego. (material) | 2.255 | 28.34 | 63.91 |
| mt12psg115 | Ud | Grapa para fijación de placas, según DIN 18182. (material) | 12.000 | 0.27 | 3.24 |
| mt12pmk012a | kg | Pasta de juntas Fireboard Spachtel "KNAUF", de fraguado normal (45 minutos), rango de temperatura de trabajo de 10 a 35°C, Euroclase A1 de reacción al fuego, para aplicación manual con cinta de juntas. (material) | 0.100 | 1.25 | 0.13 |
| mt12pmk013 | m | Cinta de juntas Fireboard "KNAUF". (material) | 0.400 | 0.06 | 0.02 |
| mo053 | h | Montador de mamparas y sistemas de placas. (mano de obra) | 0.880 | 7.27 | 6.40 |
| mo100 | h | Ayudante montador de mamparas y sistemas de placas. (mano de obra) | 0.880 | 4.50 | 3.96 |
| % | % | Herramienta menor | 2 % | 81.14 | 1.62 |
|  |  | Costes directos |  |  | 82.76 |
