# Toldo de lona acrílica

- Propiedad del archivo: CYPE Ingenieros S.A.
- Formato: FIEBDC-3/2016
- Programa: Generador de precios de la construcción. CYPE Ingenieros, S.A.
- Fecha: 16/10/2024
- Ámbito geográfico: Ecuador
- Divisa: USD
- Costes indirectos: 3 %
- Gastos generales: 13 %
- Beneficio industrial: 6 %
- IVA: 12 %

## L Carpintería, closets, cerrajería, vidrios y protecciones solares

### LS Protecciones solares

#### LST Toldos

**LST010** Ud Toldo de lona acrílica.
Toldo estor, de 2000 mm de línea y 1900 mm de salida, de lona acrílica, con accionamiento manual mediante manija metálica. Incluso herrajes y accesorios.
Incluye: Replanteo. Anclaje al paramento de los elementos de fijación. Montaje del toldo y de los accesorios.
Criterio de medición de proyecto: Número de unidades previstas, según documentación gráfica de Proyecto.
Criterio de medición de obra: Se medirá el número de unidades realmente ejecutadas según especificaciones de Proyecto.

| Código | Ud | Descripción | Rendimiento | Precio | Importe |
|---|---|---|---|---|---|
| mt44tol010a | Ud | Toldo estor, de 2000 mm de línea y 1900 mm de salida, de lona acrílica, con herrajes y accesorios de fijación. (material) | 1 | 409.05 | 409.050 |
| mt44tol100a | Ud | Manija para accionamiento manual de toldos. (material) | 1 | 28.87 | 28.870 |
| mo011 | h | Montador. (mano de obra) | 5.172 | 10.93 | 56.530 |
| mo080 | h | Ayudante montador. (mano de obra) | 5.172 | 6.82 | 35.273 |
| % | % | Herramienta menor | 2 % | 529.723 | 10.594 |
|  |  | Costes directos |  |  | 540.317 |

Residuos:
- colocación: mt44tol010a Toldo estor, de 2000 mm de línea y 1900 mm de salida, de lona acrílica, con herrajes y accesorios de fijación; factor de residuo 0.004

## Recursos

**mt44tol010a** Ud Toldo estor, de 2000 mm de línea y 1900 mm de salida, de lona acrílica, con herrajes y accesorios de fijación
Datos técnicos: Coste energético 940.652 MJ; Emisión de CO2 67.063 kg; Código LER 20 01 11; Masa del elemento 9.27 kg; Volumen 0.01236 m3
Residuos:
- embalaje: re170203 Plástico. (componente de residuo); rendimiento 0.1 kg; Código LER 17 02 03; Masa del elemento 1 kg; Volumen 0.001667 m3

**mt44tol100a** Ud Manija para accionamiento manual de toldos
Datos técnicos: Coste energético 17.123 MJ; Emisión de CO2 0.925 kg
Residuos:
- embalaje: re150101 Envases de papel y cartón. (componente de residuo); rendimiento 0.09 kg; Código LER 15 01 01; Masa del elemento 1 kg; Volumen 0.001333 m3
- embalaje: re170203 Plástico; rendimiento 0.045 kg
