# Vidrio grabado translúcido

- Propiedad del archivo: CYPE INGENIEROS, S.A.
- Formato: FIEBDC-3/2002
- Ámbito geográfico: Ecuador
- Divisa: USD
- Costes indirectos: 3.00 %
- Gastos generales: 13.00 %
- Beneficio industrial: 6.00 %
- IVA: 12.00 %

**LVI010** m² Vidrio grabado translúcido, armado con malla metálica de retícula cuadrada, de 6 mm de espesor, incoloro, fijado sobre carpintería con acuñado mediante calzos de apoyo perimetrales y laterales, sellado en frío con silicona sintética incolora (no acrílica), compatible con el material soporte.
Vidrio grabado translúcido, armado con malla metálica de retícula cuadrada, de 6 mm de espesor, incoloro, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vim140b | m² | Vidrio grabado translúcido armado, incoloro, espesor 6 mm,. (material) | 1.012 | 29.46 | 29.81 |
| mt21vva010 | m | Sellado de juntas mediante la aplicación con pistola de silicona sintética incolora. (material) | 3.500 | 1.09 | 3.82 |
| mt21vva021 | Ud | Material auxiliar para la colocación de vidrios. (material) | 1.000 | 1.61 | 1.61 |
| mo055 | h | Cristalero. (mano de obra) | 0.317 | 7.66 | 2.43 |
| mo110 | h | Ayudante cristalero. (mano de obra) | 0.317 | 4.90 | 1.55 |
| % | % | Herramienta menor | 2 % | 39.22 | 0.78 |
|  |  | Costes directos |  |  | 40.00 |
