# Aislamiento térmico bajo losa

- Propiedad del archivo: CYPE INGENIEROS, S.A.
- Formato: FIEBDC-3/2002
- Ámbito geográfico: Ecuador
- Divisa: USD
- Costes indirectos: 3.00 %
- Gastos generales: 13.00 %
- Beneficio industrial: 6.00 %
- IVA: 12.00 %

**NAD030** m² Aislamiento térmico bajo losa, formado por placa de aglomerado de corcho expandido, de 40 mm de espesor, color negro, resistencia térmica 1 m²K/W, conductividad térmica 0,036 W/(mK), fijado mecánicamente.
Suministro y colocación de aislamiento térmico bajo losa, formado por placa de aglomerado de corcho expandido, de 40 mm de espesor, color negro, resistencia térmica 1 m²K/W, conductividad térmica 0,036 W/(mK), fijado mecánicamente. Incluso parte proporcional de cortes, fijaciones y limpieza.
Incluye: Corte y preparación del aislamiento. Colocación del aislamiento.
Criterio de medición de proyecto: Superficie medida según documentación gráfica de Proyecto.
Criterio de medición de obra: Se medirá la superficie realmente ejecutada según especificaciones de Proyecto.

| Código | Ud | Descripción | Rendimiento | Precio | Importe |
|---|---|---|---|---|---|
| mt16acg010ca | m² | Placa de aglomerado de corcho expandido, de 40 mm de espesor, color negro, resistencia térmica 1 m²K/W, conductividad térmica 0,036 W/(mK), Euroclase E de reacción al fuego, de aplicación como aislante térmico y acústico. (material) | 1.050 | 19.24 | 20.20 |
| mt16aaa020lg | Ud | Fijación mecánica para paneles aislantes de aglomerado de corcho expandido, colocados directamente sobre la superficie soporte. (material) | 3.000 | 0.29 | 0.87 |
| mo054 | h | Colocador de aislantes. (mano de obra) | 0.121 | 5.14 | 0.62 |
| mo101 | h | Ayudante colocador de aislantes. (mano de obra) | 0.121 | 3.14 | 0.38 |
| % | % | Herramienta menor | 2 % | 22.07 | 0.44 |
|  |  | Costes directos |  |  | 22.51 |
